# Cerramiento natural de mimbre

- Propiedad del archivo: CYPE INGENIEROS, S.A.
- Formato: FIEBDC-3/2002
- Ámbito geográfico: Región de Murcia
- Divisa: EUR
- Costes indirectos: 3.00 %
- IVA: 21.00 %

## U Urbanización interior de la parcela

### UJ Jardinería

#### UJV Cerramientos naturales

**UJV020** m² Cerramiento natural de mimbre.
Formación de cerramiento natural de mimbre, tejido con alambre galvanizado, suministrado en rollos de uno a dos metros de altura, sujeto con alambre galvanizado sobre un soporte existente (no incluido en este precio). Completamente terminado.
Incluye: Colocación del cerramiento natural y sujeción con alambre galvanizado.
Criterio de medición de proyecto: Superficie medida según documentación gráfica de Proyecto.
Criterio de medición de obra: Se medirá la superficie realmente ejecutada según especificaciones de Proyecto.

| Código | Ud | Descripción | Rendimiento | Precio | Importe |
|---|---|---|---|---|---|
| mt48cnj030a | m² | Mimbre natural cosido, H=1-2 m. (material) | 1.000 | 6.52 | 6.52 |
| mt08var050 | kg | Alambre galvanizado para atar, de 1,30 mm de diámetro. (material) | 0.100 | 1.10 | 0.11 |
| mo040 | h | Oficial 1ª jardinero. (mano de obra) | 0.201 | 17.64 | 3.55 |
| mo115 | h | Peón jardinero. (mano de obra) | 0.201 | 16.33 | 3.28 |
| % | % | Costes directos complementarios | 2 % | 13.46 | 0.27 |
|  |  | Costes directos |  |  | 13.73 |
