# Salvavidas para piscina, de plástico, color naranja, con percha, de 730 mm de diámetro, de acero inoxidable AISI 304, acabado pulido brillante

- Propiedad del archivo: CYPE INGENIEROS, S.A.
- Formato: FIEBDC-3/2002
- Ámbito geográfico: Región de Murcia
- Divisa: EUR
- Costes indirectos: 3.00 %
- IVA: 21.00 %

## U Urbanización interior de la parcela

### UP Piscinas

#### UPE Equipamientos

**UPE070** Ud Salvavidas para piscina, de plástico, color naranja, con percha, de 730 mm de diámetro, de acero inoxidable AISI 304, acabado pulido brillante.
Salvavidas para piscina, de plástico, color naranja, con percha, de 730 mm de diámetro, de acero inoxidable AISI 304, acabado pulido brillante, incluso tornillos palomilla. Totalmente montado y probado por la empresa instaladora.
Incluye: Montaje y fijación de los componentes.
Criterio de medición de proyecto: Número de unidades previstas, según documentación gráfica de Proyecto.
Criterio de medición de obra: Se medirá el número de unidades realmente ejecutadas según especificaciones de Proyecto.

| Código | Ud | Descripción | Rendimiento | Precio | Importe |
|---|---|---|---|---|---|
| mt47pep070b | Ud | Salvavidas para piscina, de plástico, color naranja, con percha, de 730 mm de diámetro, de acero inoxidable AISI 304, acabado pulido brillante, incluso tornillos palomilla. (material) | 1.000 | 264.19 | 264.19 |
| mo080 | h | Ayudante montador. (mano de obra) | 0.201 | 18.17 | 3.65 |
| % | % | Costes directos complementarios | 2 % | 267.84 | 5.36 |
|  |  | Costes directos |  |  | 273.20 |
