# Proyector subacuático para piscina de vaso de hormigón

- Propiedad del archivo: CYPE INGENIEROS, S.A.
- Formato: FIEBDC-3/2002
- Ámbito geográfico: Región de Murcia
- Divisa: EUR
- Costes indirectos: 3.00 %
- IVA: 21.00 %

## U Urbanización interior de la parcela

### UP Piscinas

#### UPI Equipos de iluminación

**UPI020** Ud Proyector subacuático para piscina de vaso de hormigón.
Proyector de luz blanca, de plástico, de color blanco, de 14,5 W de potencia, clase de eficiencia energética E, temperatura de color 3000 K, flujo luminoso 1485 lúmenes, alimentación a 12 V, protección IP68, para piscina de vaso de hormigón, con fijación mediante cruz, tacos y tornillos. Incluso accesorios, sujeciones y material auxiliar.
Incluye: Montaje y fijación. Conexionado. Comprobación de su correcto funcionamiento.
Criterio de medición de proyecto: Número de unidades previstas, según documentación gráfica de Proyecto.
Criterio de medición de obra: Se medirá el número de unidades realmente ejecutadas según especificaciones de Proyecto.

| Código | Ud | Descripción | Rendimiento | Precio | Importe |
|---|---|---|---|---|---|
| mt47pil120aa | Ud | Proyector de luz blanca, de plástico, de color blanco, de 14,5 W de potencia, clase de eficiencia energética E, temperatura de color 3000 K, flujo luminoso 1485 lúmenes, alimentación a 12 V, protección IP68, para piscina de vaso de hormigón, con fijación mediante cruz, tacos y tornillos. (material) | 1.000 | 155.03 | 155.03 |
| mt34www011 | Ud | Material auxiliar para instalación de aparatos de iluminación. (material) | 1.000 | 0.90 | 0.90 |
| mo003 | h | Oficial 1ª electricista. (mano de obra) | 0.398 | 23.16 | 9.22 |
| mo102 | h | Ayudante electricista. (mano de obra) | 0.398 | 21.75 | 8.66 |
| % | % | Costes directos complementarios | 2 % | 173.81 | 3.48 |
|  |  | Costes directos |  |  | 177.29 |
