# Proyector de luz multicolor, de plástico blanco, con aro metálico, de 6 W de potencia, 72 led, alimentación a 12 Vcc, protección IP 675, para piscina de vaso de hormigón

- Propiedad del archivo: CYPE INGENIEROS, S.A.
- Formato: FIEBDC-3/2002
- Ámbito geográfico: Región de Murcia
- Divisa: EUR
- Costes indirectos: 3.00 %
- IVA: 21.00 %

## U Urbanización interior de la parcela

### UP Piscinas

#### UPI Iluminación

**UPI020** Ud Proyector de luz multicolor, de plástico blanco, con aro metálico, de 6 W de potencia, 72 led, alimentación a 12 Vcc, protección IP 675, para piscina de vaso de hormigón.
Suministro e instalación de proyector de luz multicolor, de plástico blanco, con aro metálico, de 6 W de potencia, 72 led, alimentación a 12 Vcc, protección IP 675, para piscina de vaso de hormigón, con fijación mediante cruz, tacos y tornillos. Incluso accesorios, sujeciones y material auxiliar. Totalmente montado, conexionado y comprobado.
Incluye: Replanteo. Montaje y fijación. Conexionado.
Criterio de medición de proyecto: Número de unidades previstas, según documentación gráfica de Proyecto.
Criterio de medición de obra: Se medirá el número de unidades realmente ejecutadas según especificaciones de Proyecto.

| Código | Ud | Descripción | Rendimiento | Precio | Importe |
|---|---|---|---|---|---|
| mt47pil020kb | Ud | Proyector de luz multicolor, de plástico blanco, con aro metálico, de 6 W de potencia, 72 led, alimentación a 12 Vcc, protección IP 675, para piscina de vaso de hormigón, con fijación mediante cruz, tacos y tornillos. (material) | 1.000 | 168.98 | 168.98 |
| mt34www011 | Ud | Material auxiliar para instalación de aparatos de iluminación. (material) | 1.000 | 0.90 | 0.90 |
| mo003 | h | Oficial 1ª electricista. (mano de obra) | 0.402 | 17.97 | 7.22 |
| mo102 | h | Ayudante electricista. (mano de obra) | 0.402 | 16.67 | 6.70 |
| % | % | Costes directos complementarios | 2 % | 183.80 | 3.68 |
|  |  | Costes directos |  |  | 187.48 |
