# Proyector de ABS, con lámpara halógena de 100 W de potencia, alimentación a 12 Vcc, extraplano, sin necesidad de nicho, para piscina prefabricada

- Propiedad del archivo: CYPE INGENIEROS, S.A.
- Formato: FIEBDC-3/2002
- Ámbito geográfico: Región de Murcia
- Divisa: EUR
- Costes indirectos: 3.00 %
- IVA: 21.00 %

## U Urbanización interior de la parcela

### UP Piscinas

#### UPI Iluminación

**UPI021** Ud Proyector de ABS, con lámpara halógena de 100 W de potencia, alimentación a 12 Vcc, extraplano, sin necesidad de nicho, para piscina prefabricada.
Proyector de ABS, con lámpara halógena de 100 W de potencia, alimentación a 12 Vcc, extraplano, sin necesidad de nicho, para piscina prefabricada. Incluso accesorios, sujeciones y material auxiliar. Totalmente montado, conexionado y comprobado.
Incluye: Replanteo. Montaje y fijación. Conexionado.
Criterio de medición de proyecto: Número de unidades previstas, según documentación gráfica de Proyecto.
Criterio de medición de obra: Se medirá el número de unidades realmente ejecutadas según especificaciones de Proyecto.

| Código | Ud | Descripción | Rendimiento | Precio | Importe |
|---|---|---|---|---|---|
| mt47pil050g | Ud | Proyector de ABS, con lámpara halógena de 100 W de potencia, alimentación a 12 Vcc, extraplano, sin necesidad de nicho, para piscina prefabricada. (material) | 1.000 | 122.13 | 122.13 |
| mt34www011 | Ud | Material auxiliar para instalación de aparatos de iluminación. (material) | 1.000 | 0.90 | 0.90 |
| mo003 | h | Oficial 1ª electricista. (mano de obra) | 0.401 | 19.48 | 7.81 |
| mo102 | h | Ayudante electricista. (mano de obra) | 0.401 | 18.16 | 7.28 |
| % | % | Costes directos complementarios | 2 % | 138.12 | 2.76 |
|  |  | Costes directos |  |  | 140.88 |
