# Depósito de almacenamiento de agua depurada de polietileno de alta densidad, de 3000 litros

- Propiedad del archivo: CYPE INGENIEROS, S.A.
- Formato: FIEBDC-3/2002
- Ámbito geográfico: Región de Murcia
- Divisa: EUR
- Costes indirectos: 3.00 %
- IVA: 21.00 %

## U Urbanización interior de la parcela

### US Depuración de aguas residuales domésticas

#### USE Estaciones depuradoras

**USE015** Ud Depósito de almacenamiento de agua depurada de polietileno de alta densidad, de 3000 litros.
Suministro e instalación de depósito de almacenamiento de agua depurada de polietileno de alta densidad, de 3000 litros, formado por dos tanques. Incluso tapa de registro y marco, y conducto de ventilación. Totalmente montado, conexionado y probado.
Incluye: Replanteo. Limpieza de la base de apoyo del depósito. Colocación del depósito. Conexión a la estación depuradora. Conexión del rebosadero a la tubería de desagüe. Instalación de los conductos de ventilación. Posicionado de la tapa de registro en correspondencia con la tapa de inspección.
Criterio de medición de proyecto: Número de unidades previstas, según documentación gráfica de Proyecto.
Criterio de medición de obra: Se medirá el número de unidades realmente ejecutadas según especificaciones de Proyecto.

| Código | Ud | Descripción | Rendimiento | Precio | Importe |
|---|---|---|---|---|---|
| mt46fer030d | Ud | Depósito de almacenamiento de agua depurada de polietileno de alta densidad, de 3000 litros, formado por dos tanques. (material) | 1.000 | 1600.34 | 1600.34 |
| mt46fer040a | Ud | Tapa de registro y marco de fundición dúctil, de 650 mm de diámetro. (material) | 1.000 | 98.25 | 98.25 |
| mt36tie010be | m | Tubo de PVC, serie B, de 40 mm de diámetro y 3 mm de espesor, con extremo abocardado, según UNE-EN 1329-1, con el precio incrementado el 20% en concepto de accesorios y piezas especiales. (material) | 3.000 | 2.05 | 6.15 |
| mt11var009 | l | Líquido limpiador para pegado mediante adhesivo de tubos y accesorios de PVC. (material) | 0.030 | 12.22 | 0.37 |
| mt11var010 | l | Adhesivo para tubos y accesorios de PVC. (material) | 0.240 | 18.62 | 4.47 |
| mo008 | h | Oficial 1ª fontanero. (mano de obra) | 1.604 | 18.23 | 29.24 |
| mo107 | h | Ayudante fontanero. (mano de obra) | 1.604 | 16.94 | 27.17 |
| % | % | Costes directos complementarios | 2 % | 1765.99 | 35.32 |
|  |  | Costes directos |  |  | 1801.31 |
