# Fosa séptica compacta de polietileno de alta densidad (PEAD/HDPE) con filtro biológico aeróbico, de 6000 litros, de 1740 mm de diámetro y 2930 mm de longitud

- Propiedad del archivo: CYPE INGENIEROS, S.A.
- Formato: FIEBDC-3/2002
- Ámbito geográfico: Región de Murcia
- Divisa: EUR
- Costes indirectos: 3.00 %
- IVA: 21.00 %

## U Urbanización interior de la parcela

### US Tratamiento de aguas residuales

#### USF Equipos de depuración

**USF005** Ud Fosa séptica compacta de polietileno de alta densidad (PEAD/HDPE) con filtro biológico aeróbico, de 6000 litros, de 1740 mm de diámetro y 2930 mm de longitud.
Suministro e instalación de fosa séptica compacta de polietileno de alta densidad (PEAD/HDPE) con filtro biológico aeróbico, de 6000 litros, de 1740 mm de diámetro y 2930 mm de longitud, con dos bocas de acceso de 410 mm de diámetro, boca de entrada y boca de salida de 125 mm de diámetro. Totalmente montada, conexionada y probada.
Incluye: Replanteo. Colocación y conexionado de la fosa séptica compacta.
Criterio de medición de proyecto: Número de unidades previstas, según documentación gráfica de Proyecto.
Criterio de medición de obra: Se medirá el número de unidades realmente ejecutadas según especificaciones de Proyecto.

| Código | Ud | Descripción | Rendimiento | Precio | Importe |
|---|---|---|---|---|---|
| mt46fsp110e | Ud | Fosa séptica compacta de polietileno de alta densidad (PEAD/HDPE) con filtro biológico aeróbico, de 6000 litros, de 1740 mm de diámetro y 2930 mm de longitud, con dos bocas de acceso de 410 mm de diámetro, boca de entrada y boca de salida de 125 mm de diámetro, para tratamiento de aguas residuales. (material) | 1.000 | 3324.19 | 3324.19 |
| mo008 | h | Oficial 1ª fontanero. (mano de obra) | 2.619 | 17.97 | 47.06 |
| mo107 | h | Ayudante fontanero. (mano de obra) | 2.619 | 16.67 | 43.66 |
| % | % | Costes directos complementarios | 2 % | 3414.91 | 68.30 |
|  |  | Costes directos |  |  | 3483.21 |
