# Puerta de paso de 1x2 m constituida por malla de simple torsión con acabado galvanizado en caliente de 40 mm de paso de malla y 2,2 mm de diámetro

- Propiedad del archivo: CYPE INGENIEROS, S.A.
- Formato: FIEBDC-3/2002
- Ámbito geográfico: Región de Murcia
- Divisa: EUR
- Costes indirectos: 3.00 %
- IVA: 21.00 %

## U Urbanización interior de la parcela

### UV Cerramientos exteriores

#### UVP Puertas

**UVP020** Ud Puerta de paso de 1x2 m constituida por malla de simple torsión con acabado galvanizado en caliente de 40 mm de paso de malla y 2,2 mm de diámetro.
Suministro y colocación de puerta de paso de 1x2 m, situada en cerramiento, constituida por malla de simple torsión con acabado galvanizado en caliente de 40 mm de paso de malla y 2,2 mm de diámetro y postes de tubo de acero galvanizado por inmersión. Incluso p/p de replanteo, apertura de huecos, relleno de hormigón HM-20/B/20/I para recibido de los postes, colocación de la malla y accesorios de montaje y tesado del conjunto. Totalmente montada.
Incluye: Replanteo de alineaciones y niveles. Marcado de la situación de los postes. Apertura de huecos para colocación de los postes. Colocación de los postes. Vertido del hormigón. Colocación de la malla y atirantado del conjunto.
Criterio de medición de proyecto: Número de unidades previstas, según documentación gráfica de Proyecto.
Criterio de medición de obra: Se medirá el número de unidades realmente ejecutadas según especificaciones de Proyecto.

| Código | Ud | Descripción | Rendimiento | Precio | Importe |
|---|---|---|---|---|---|
| mt10hmf010Mm | m³ | Hormigón HM-20/B/20/I, fabricado en central. (material) | 0.100 | 62.16 | 6.22 |
| mt52vst040 | Ud | Puerta de paso constituida por cercos de tubo metálico de 40x20x1,5 mm y 30x15x1,5 mm, y bastidor de tubo de 40x40x1,5 mm con pletina de 40x4 mm para sujeción de malla de simple torsión. (material) | 1.000 | 82.95 | 82.95 |
| mt52vst010ik | m² | Malla de simple torsión, de 40 mm de paso de malla y 2,2 mm de diámetro, acabado galvanizado. (material) | 2.050 | 2.23 | 4.57 |
| au00auh040 |  | Vibrador de hormigón, eléctrico. | 1.000 | 0.00 | 0.00 |
| mo041 | h | Oficial 1ª construcción de obra civil. (mano de obra) | 0.202 | 17.39 | 3.51 |
| mo087 | h | Ayudante construcción de obra civil. (mano de obra) | 0.202 | 16.69 | 3.37 |
| mo018 | h | Oficial 1ª cerrajero. (mano de obra) | 0.706 | 17.66 | 12.47 |
| mo059 | h | Ayudante cerrajero. (mano de obra) | 0.706 | 16.76 | 11.83 |
| % | % | Costes directos complementarios | 2 % | 124.92 | 2.50 |
|  |  | Costes directos |  |  | 127.42 |
