# Verja modular de acero laminado en caliente, de 3,00x1,50 m, acabado en color verde, con textura férrea, anclada entre pilastras de obra

- Propiedad del archivo: CYPE INGENIEROS, S.A.
- Formato: FIEBDC-3/2002
- Ámbito geográfico: Región de Murcia
- Divisa: EUR
- Costes indirectos: 3.00 %
- IVA: 21.00 %

## U Urbanización interior de la parcela

### UV Cerramientos exteriores

#### UVV Verjas modulares

**UVV020** m Verja modular de acero laminado en caliente, de 3,00x1,50 m, acabado en color verde, con textura férrea, anclada entre pilastras de obra.
Suministro y montaje de verja modular de acero laminado en caliente, de 3,00x1,50 m, acabado en color verde, con textura férrea, formada por malla, cierre mediante estribo, bastidor con puntas libres y sistema de anclaje lateral con taladro directo en el marco para atornillar a pilastras de obra. Protección del conjunto mediante galvanizado en caliente de gran resistencia antioxidante; tratamiento de desengrase y fosfatado; lacado al horno con poliéster ferrotexturado color verde. Máxima adherencia del revestimiento exterior. Totalmente montado en obra. Incluso p/p de todos los elementos necesarios para su colocación (tornillería, accesorios, etc.).
Incluye: Replanteo de alineaciones y niveles. Marcado y situación de los puntos de anclaje. Preparación de los puntos de anclaje. Presentación de los tramos de verja. Aplomado y nivelación de los tramos. Fijación de los tramos mediante el anclaje de sus elementos.
Criterio de medición de proyecto: Longitud medida a ejes, según documentación gráfica de Proyecto.
Criterio de medición de obra: Se medirá, a ejes, la longitud realmente ejecutada según especificaciones de Proyecto.

| Código | Ud | Descripción | Rendimiento | Precio | Importe |
|---|---|---|---|---|---|
| mt26aae020d | m | Verja modular de acero laminado en caliente, de 3,00x1,50 m, acabado en color verde, con textura férrea, incluso complementos y accesorios de montaje. (material) | 1.000 | 126.97 | 126.97 |
| op00tal010 |  | Taladro. | 1.000 | 0.00 | 0.00 |
| op00ato010 |  | Atornillador. | 1.000 | 0.00 | 0.00 |
| mo018 | h | Oficial 1ª cerrajero. (mano de obra) | 0.504 | 17.91 | 9.03 |
| mo059 | h | Ayudante cerrajero. (mano de obra) | 0.504 | 17.03 | 8.58 |
| % | % | Costes directos complementarios | 2 % | 144.58 | 2.89 |
|  |  | Costes directos |  |  | 147.47 |
