# Demolición de forjado de viguetas metálicas y entrevigado de bovedillas cerámicas, con martillo neumático y equipo de oxicorte, y carga manual de escombros sobre camión o contenedor

- Propiedad del archivo: CYPE INGENIEROS, S.A.
- Formato: FIEBDC-3/2002
- Ámbito geográfico: Región de Murcia
- Divisa: EUR
- Costes indirectos: 3.00 %
- IVA: 21.00 %

**DEA020** m² Demolición de forjado de viguetas metálicas y entrevigado de bovedillas cerámicas, con martillo neumático y equipo de oxicorte, y carga manual de escombros sobre camión o contenedor.
Demolición de forjado de viguetas metálicas y entrevigado de bovedillas cerámicas con capa de compresión de hormigón, realizado con martillo neumático y equipo de oxicorte, previo levantado del pavimento y su base (no incluido en este precio). Incluso p/p de limpieza, acopio, retirada y carga manual de escombros sobre camión o contenedor.
Incluye: Replanteo de la superficie de forjado a demoler. Demolición del forjado con martillo neumático y equipo de oxicorte. Fragmentación de los escombros en piezas manejables. Retirada y acopio de escombros. Carga manual de escombros sobre camión o contenedor.
Criterio de medición de proyecto: Superficie medida según documentación gráfica de Proyecto.
Criterio de medición de obra: Se medirá la superficie realmente demolida según especificaciones de Proyecto.

| Código | Ud | Descripción | Rendimiento | Precio | Importe |
|---|---|---|---|---|---|
| mq05mai030 | h | Martillo neumático. (maquinaria) | 0.402 | 4.07 | 1.64 |
| mq05pdm110 | h | Compresor portátil diesel media presión 10 m³/min. (maquinaria) | 0.201 | 6.90 | 1.39 |
| mq08sol010 | h | Equipo de oxicorte, con acetileno como combustible y oxígeno como comburente. (maquinaria) | 0.353 | 7.36 | 2.60 |
| mo019 | h | Oficial 1ª soldador. (mano de obra) | 0.350 | 17.66 | 6.18 |
| mo112 | h | Peón especializado construcción. (mano de obra) | 0.250 | 16.65 | 4.16 |
| mo113 | h | Peón ordinario construcción. (mano de obra) | 0.900 | 16.13 | 14.52 |
| % | % | Costes directos complementarios | 2 % | 30.49 | 0.61 |
|  |  | Costes directos |  |  | 31.10 |
