# Demolición de losa mixta de hormigón armado de hasta 15 cm de canto total y chapa de acero galvanizado

- Propiedad del archivo: CYPE INGENIEROS, S.A.
- Formato: FIEBDC-3/2002
- Ámbito geográfico: Región de Murcia
- Divisa: EUR
- Costes indirectos: 3.00 %
- IVA: 21.00 %

**DEH020** m² Demolición de losa mixta de hormigón armado de hasta 15 cm de canto total y chapa de acero galvanizado, con medios manuales, martillo neumático y equipo de oxicorte, y carga manual de escombros sobre camión o contenedor.
Demolición de losa mixta de hormigón armado de hasta 15 cm de canto total y chapa de acero galvanizado, con medios manuales, martillo neumático y equipo de oxicorte, previo levantado del pavimento y su base (no incluido en este precio). Incluso p/p de limpieza, acopio, retirada y carga manual de escombros sobre camión o contenedor.
Incluye: Replanteo de la superficie de forjado a demoler. Demolición del forjado con martillo neumático. Corte de las armaduras con equipo de oxicorte. Fragmentación de los escombros en piezas manejables. Retirada y acopio de escombros. Limpieza de los restos de obra. Carga manual de escombros sobre camión o contenedor.
Criterio de medición de proyecto: Superficie medida según documentación gráfica de Proyecto.
Criterio de medición de obra: Se medirá la superficie realmente demolida según especificaciones de Proyecto.

| Código | Ud | Descripción | Rendimiento | Precio | Importe |
|---|---|---|---|---|---|
| mq05mai030 | h | Martillo neumático. (maquinaria) | 0.860 | 4.07 | 3.50 |
| mq05pdm110 | h | Compresor portátil diesel media presión 10 m³/min. (maquinaria) | 0.430 | 6.90 | 2.97 |
| mq08sol010 | h | Equipo de oxicorte, con acetileno como combustible y oxígeno como comburente. (maquinaria) | 0.240 | 7.36 | 1.77 |
| mo019 | h | Oficial 1ª soldador. (mano de obra) | 0.237 | 17.66 | 4.19 |
| mo112 | h | Peón especializado construcción. (mano de obra) | 0.855 | 16.65 | 14.24 |
| mo113 | h | Peón ordinario construcción. (mano de obra) | 0.665 | 16.13 | 10.73 |
| % | % | Costes directos complementarios | 2 % | 37.40 | 0.75 |
|  |  | Costes directos |  |  | 38.15 |
