# Demolición de forjado reticular de hormigón armado de 25 cm de canto total, con retroexcavadora con martillo rompedor, y carga manual de escombros sobre camión o contenedor

- Propiedad del archivo: CYPE INGENIEROS, S.A.
- Formato: FIEBDC-3/2002
- Ámbito geográfico: Región de Murcia
- Divisa: EUR
- Costes indirectos: 3.00 %
- IVA: 21.00 %

**DEH021** m² Demolición de forjado reticular de hormigón armado de 25 cm de canto total, con retroexcavadora con martillo rompedor, y carga manual de escombros sobre camión o contenedor.
Demolición de forjado reticular de hormigón armado de 25 cm de canto total, con retroexcavadora con martillo rompedor, previo levantado del pavimento y su base (no incluido en este precio). Incluso p/p de limpieza, acopio, retirada y carga manual de escombros sobre camión o contenedor.
Incluye: Replanteo de la superficie de forjado a demoler. Demolición del forjado con retroexcavadora con martillo rompedor. Corte de las armaduras con equipo de oxicorte. Fragmentación de los escombros en piezas manejables. Retirada y acopio de escombros. Limpieza de los restos de obra. Carga manual de escombros sobre camión o contenedor.
Criterio de medición de proyecto: Superficie medida según documentación gráfica de Proyecto.
Criterio de medición de obra: Se medirá la superficie realmente demolida según especificaciones de Proyecto.

| Código | Ud | Descripción | Rendimiento | Precio | Importe |
|---|---|---|---|---|---|
| mq01exn050c | h | Retroexcavadora sobre neumáticos, de 85 kW, con martillo rompedor. (maquinaria) | 0.417 | 64.84 | 27.04 |
| mq08sol010 | h | Equipo de oxicorte, con acetileno como combustible y oxígeno como comburente. (maquinaria) | 0.278 | 7.36 | 2.05 |
| mo112 | h | Peón especializado construcción. (mano de obra) | 0.414 | 16.65 | 6.89 |
| mo019 | h | Oficial 1ª soldador. (mano de obra) | 0.276 | 17.66 | 4.87 |
| mo113 | h | Peón ordinario construcción. (mano de obra) | 0.736 | 16.13 | 11.87 |
| % | % | Costes directos complementarios | 2 % | 52.72 | 1.05 |
|  |  | Costes directos |  |  | 53.77 |
