# Corte de forjado reticular de hormigón armado, con hilo diamantado, y carga manual de escombros sobre camión o contenedor

- Propiedad del archivo: CYPE INGENIEROS, S.A.
- Formato: FIEBDC-3/2002
- Ámbito geográfico: Región de Murcia
- Divisa: EUR
- Costes indirectos: 3.00 %
- IVA: 21.00 %

**DEH022** m² Corte de forjado reticular de hormigón armado, con hilo diamantado, y carga manual de escombros sobre camión o contenedor.
Corte en húmedo de forjado reticular de hormigón armado, con hilo diamantado, previo levantado del pavimento y su base (no incluido en este precio). Incluso p/p de limpieza, acopio, retirada y carga manual de escombros sobre camión o contenedor.
Incluye: Replanteo de la superficie de forjado a demoler. Corte del forjado con útiles diamantados. Fragmentación de los escombros en piezas manejables. Retirada y acopio de escombros. Limpieza de los restos de obra. Carga manual de escombros sobre camión o contenedor.
Criterio de medición de proyecto: Superficie medida según documentación gráfica de Proyecto.
Criterio de medición de obra: Se medirá la superficie realmente ejecutada según especificaciones de Proyecto.

| Código | Ud | Descripción | Rendimiento | Precio | Importe |
|---|---|---|---|---|---|
| mt51cpd020gd | m² | Corte en húmedo con hilo diamantado, en forjados de hormigón armado o prefabricado. (material) | 1.000 | 900.00 | 900.00 |
| mo113 | h | Peón ordinario construcción. (mano de obra) | 0.800 | 16.13 | 12.90 |
| % | % | Costes directos complementarios | 2 % | 912.90 | 18.26 |
|  |  | Costes directos |  |  | 931.16 |
