# Cornisa de piedra caliza de 25 cm de anchura y 25 cm de altura

- Propiedad del archivo: CYPE INGENIEROS, S.A.
- Formato: FIEBDC-3/2002
- Ámbito geográfico: Región de Murcia
- Divisa: EUR
- Costes indirectos: 3.00 %
- IVA: 21.00 %

**ECS050** m Cornisa de piedra caliza de 25 cm de anchura y 25 cm de altura, con superficie abujardada en las caras vistas y forma de pecho de paloma, recibida con mortero de cemento y cal confeccionado en obra, con 250 kg/m³ de cemento, color gris, dosificación 1:1:7, suministrado en sacos.
Suministro y colocación de cornisa de piedra caliza de 25 cm de anchura y 25 cm de altura, con superficie abujardada en las caras vistas y forma de pecho de paloma, recibida con mortero de cemento y cal confeccionado en obra, con 250 kg/m³ de cemento, color gris, dosificación 1:1:7, suministrado en sacos. Incluso nivelación y aplomado de piedras, labrado de cantos vistos, asiento y rejuntado.
Incluye: Replanteo del nivel de apoyo. Preparación del mortero. Extendido de la capa de mortero. Colocación. Nivelación. Relleno de juntas y limpieza.
Criterio de medición de proyecto: Longitud medida a ejes, según documentación gráfica de Proyecto.
Criterio de medición de obra: Se medirá, a ejes, la longitud realmente ejecutada según especificaciones de Proyecto.

| Código | Ud | Descripción | Rendimiento | Precio | Importe |
|---|---|---|---|---|---|
| mt06crl010f | m | Cornisa de piedra caliza labrada, 25x25 cm, según UNE-EN 771-6. (material) | 1.000 | 100.69 | 100.69 |
| mt08aaa010a | m³ | Agua. (material) | 0.004 | 1.50 | 0.01 |
| mt01arg005a | t | Arena de cantera, para mortero preparado en obra. (material) | 0.024 | 18.00 | 0.43 |
| mt08cem011a | kg | Cemento Portland CEM II/B-L 32,5 R, color gris, en sacos, según UNE-EN 197-1. (material) | 4.032 | 0.10 | 0.40 |
| mt08cal020a | kg | Cal aérea CL-90, en sacos, según UNE-EN 459-1. (material) | 4.032 | 0.21 | 0.85 |
| mq06hor010 | h | Hormigonera. (maquinaria) | 0.012 | 1.68 | 0.02 |
| mo022 | h | Oficial 1ª colocador de piedra natural. (mano de obra) | 0.909 | 17.64 | 16.03 |
| mo060 | h | Ayudante colocador de piedra natural. (mano de obra) | 1.078 | 16.95 | 18.27 |
| % | % | Costes directos complementarios | 2 % | 136.70 | 2.73 |
|  |  | Costes directos |  |  | 139.43 |
