# Forjado unidireccional de hormigón armado

- Propiedad del archivo: CYPE INGENIEROS, S.A.
- Formato: FIEBDC-3/2002
- Ámbito geográfico: Región de Murcia
- Divisa: EUR
- Costes indirectos: 3.00 %
- IVA: 21.00 %

**EHB005** m² Forjado unidireccional de hormigón armado, horizontal, altura libre de planta de hasta 3 m, canto 30 = 25+5 cm, realizado con hormigón HA-25/B/20/IIa fabricado en central, y vertido con cubilote, volumen total de hormigón 0,106 m³/m², y acero UNE-EN 10080 B 500 S con una cuantía total de 2 kg/m², sobre sistema de encofrado continuo; vigueta pretensada "PREFABRICADOS ESTÉVEZ"; bovedilla de hormigón "PREFABRICADOS ESTÉVEZ", 70x22x25 cm; malla electrosoldada ME 20x20 Ø 5-5 B 500 T 6x2,20 UNE-EN 10080, en capa de compresión. Sin incluir repercusión de pilares ni de vigas.
Formación de forjado unidireccional de hormigón armado, horizontal, con altura libre de planta de hasta 3 m, canto 30 = 25+5 cm, realizado con hormigón HA-25/B/20/IIa fabricado en central, y vertido con cubilote, con un volumen total de hormigón de 0,106 m³/m², y acero UNE-EN 10080 B 500 S en zona de refuerzo de negativos y conectores de viguetas y zunchos, con una cuantía total de 2 kg/m²; montaje y desmontaje de sistema de encofrado continuo, con acabado tipo industrial para revestir, formado por: superficie encofrante de tableros de madera tratada, reforzados con varillas y perfiles, amortizables en 25 usos, estructura soporte horizontal de sopandas metálicas y accesorios de montaje, amortizables en 150 usos y estructura soporte vertical de puntales metálicos, amortizables en 150 usos; vigueta pretensada "PREFABRICADOS ESTÉVEZ"; bovedilla de hormigón "PREFABRICADOS ESTÉVEZ", 70x22x25 cm; capa de compresión de 5 cm de espesor, con armadura de reparto formada por malla electrosoldada ME 20x20 Ø 5-5 B 500 T 6x2,20 UNE-EN 10080. Incluso p/p de elaboración de la ferralla (corte, doblado y conformado de elementos) en taller industrial y montaje en el lugar definitivo de su colocación en obra, zunchos perimetrales de planta y agente filmógeno para curado de hormigones y morteros. Sin incluir repercusión de pilares ni de vigas.
Incluye: Replanteo del sistema de encofrado. Montaje del sistema de encofrado. Replanteo de la geometría de la planta sobre el encofrado. Colocación de viguetas y bovedillas. Colocación de las armaduras con separadores homologados. Vertido y compactación del hormigón. Regleado y nivelación de la capa de compresión. Curado del hormigón. Desmontaje del sistema de encofrado. Reparación de defectos superficiales.
Criterio de medición de proyecto: Superficie medida en verdadera magnitud desde las caras exteriores de los zunchos del perímetro, según documentación gráfica de Proyecto, deduciendo los huecos de superficie mayor de 6 m².
Criterio de medición de obra: Se medirá, en verdadera magnitud, desde las caras exteriores de los zunchos del perímetro, la superficie realmente ejecutada según especificaciones de Proyecto, deduciendo los huecos de superficie mayor de 6 m². Se consideran incluidos todos los elementos integrantes de la estructura señalados en los planos y detalles del Proyecto.

| Código | Ud | Descripción | Rendimiento | Precio | Importe |
|---|---|---|---|---|---|
| mt08eft030a | m² | Tablero de madera tratada, de 22 mm de espesor, reforzado con varillas y perfiles. (material) | 0.044 | 37.50 | 1.65 |
| mt08eva030 | m² | Estructura soporte para encofrado recuperable, compuesta de: sopandas metálicas y accesorios de montaje. (material) | 0.007 | 85.00 | 0.60 |
| mt50spa081a | Ud | Puntal metálico telescópico, de hasta 3 m de altura. (material) | 0.027 | 13.37 | 0.36 |
| mt08cim030b | m³ | Madera de pino. (material) | 0.003 | 238.16 | 0.71 |
| mt08var060 | kg | Puntas de acero de 20x100 mm. (material) | 0.040 | 7.00 | 0.28 |
| mt08dba010b | l | Agente desmoldeante, a base de aceites especiales, emulsionable en agua para encofrados metálicos, fenólicos o de madera. (material) | 0.030 | 1.98 | 0.06 |
| mt07ppe010d | Ud | Bovedilla de hormigón "PREFABRICADOS ESTÉVEZ", 70x22x25 cm. Incluso piezas especiales. (material) | 4.176 | 0.63 | 2.63 |
| mt07ppe020a | m | Vigueta pretensada P1 "PREFABRICADOS ESTÉVEZ", Lmedia = 0,50 a 3,40 m, según UNE-EN 15037-1. (material) | 0.248 | 1.70 | 0.42 |
| mt07ppe020b | m | Vigueta pretensada P2 "PREFABRICADOS ESTÉVEZ", Lmedia = 3,50 a 4,30 m, según UNE-EN 15037-1. (material) | 0.248 | 1.88 | 0.47 |
| mt07ppe020c | m | Vigueta pretensada P4 "PREFABRICADOS ESTÉVEZ", Lmedia = 4,40 a 5,60 m, según UNE-EN 15037-1. (material) | 0.908 | 2.06 | 1.87 |
| mt07ppe020d | m | Vigueta pretensada P5 "PREFABRICADOS ESTÉVEZ", Lmedia = 5,70 a 6,00 m, según UNE-EN 15037-1. (material) | 0.165 | 2.25 | 0.37 |
| mt07ppe020e | m | Vigueta pretensada P6 "PREFABRICADOS ESTÉVEZ", Lmedia = 6,10 a 7,50 m, según UNE-EN 15037-1. (material) | 0.083 | 2.46 | 0.20 |
| mt07aco010c | kg | Ferralla elaborada en taller industrial con acero en barras corrugadas, UNE-EN 10080 B 500 S, de varios diámetros. (material) | 2.000 | 0.81 | 1.62 |
| mt08var050 | kg | Alambre galvanizado para atar, de 1,30 mm de diámetro. (material) | 0.020 | 1.10 | 0.02 |
| mt07ame010d | m² | Malla electrosoldada ME 20x20 Ø 5-5 B 500 T 6x2,20 UNE-EN 10080. (material) | 1.100 | 1.35 | 1.49 |
| mt10haf010nga | m³ | Hormigón HA-25/B/20/IIa, fabricado en central. (material) | 0.111 | 65.35 | 7.25 |
| mt08cur020a | l | Agente filmógeno para curado de hormigones y morteros. (material) | 0.150 | 1.94 | 0.29 |
| mo044 | h | Oficial 1ª encofrador. (mano de obra) | 0.574 | 18.52 | 10.63 |
| mo091 | h | Ayudante encofrador. (mano de obra) | 0.564 | 17.80 | 10.04 |
| mo043 | h | Oficial 1ª ferrallista. (mano de obra) | 0.020 | 18.52 | 0.37 |
| mo090 | h | Ayudante ferrallista. (mano de obra) | 0.020 | 17.80 | 0.36 |
| mo045 | h | Oficial 1ª estructurista, en trabajos de puesta en obra del hormigón. (mano de obra) | 0.034 | 18.52 | 0.63 |
| mo092 | h | Ayudante estructurista, en trabajos de puesta en obra del hormigón. (mano de obra) | 0.135 | 17.80 | 2.40 |
| % | % | Costes directos complementarios | 2 % | 44.72 | 0.89 |
|  |  | Costes directos |  |  | 45.61 |
