# Elementos metálicos de unión y apoyo, para estructuras de madera, de acero inoxidable AISI 304, colocados en obra

- Propiedad del archivo: CYPE INGENIEROS, S.A.
- Formato: FIEBDC-3/2002
- Ámbito geográfico: Región de Murcia
- Divisa: EUR
- Costes indirectos: 3.00 %
- IVA: 21.00 %

**EMM010** kg Elementos metálicos de unión y apoyo, para estructuras de madera, de acero inoxidable AISI 304, colocados en obra.
Elementos metálicos de unión y apoyo, para estructuras de madera, de acero inoxidable AISI 304, en perfiles laminados de diferentes series (circulares, cuadrados, rectangulares, hexagonales y planchas), trabajados en taller y colocados en obra.
Incluye: Colocación y fijación provisional de los elementos de unión. Aplomado y nivelación. Reglajes de las piezas y ajuste definitivo de las uniones entre los diferentes componentes de la estructura.
Criterio de medición de proyecto: Peso nominal medido según documentación gráfica de Proyecto.
Criterio de medición de obra: Se determinará, a partir del peso obtenido en báscula oficial de las unidades llegadas a obra, el peso de las unidades realmente ejecutadas según especificaciones de Proyecto.

| Código | Ud | Descripción | Rendimiento | Precio | Importe |
|---|---|---|---|---|---|
| mt07emr404a | kg | Elementos de acero inoxidable AISI 304, para ensamble de estructuras de madera (material) | 1.000 | 14.17 | 14.17 |
| mo048 | h | Oficial 1ª montador de estructura de madera. (mano de obra) | 0.050 | 20.04 | 1.00 |
| mo095 | h | Ayudante montador de estructura de madera. (mano de obra) | 0.025 | 19.32 | 0.48 |
| % | % | Costes directos complementarios | 2 % | 15.65 | 0.31 |
|  |  | Costes directos |  |  | 15.96 |
