# Zuncho perimetral de muro estructural de paneles premontados de entramado ligero de madera y paja

- Propiedad del archivo: CYPE Ingenieros S.A.
- Formato: FIEBDC-3/2016
- Programa: Generador de precios de la construcción. CYPE Ingenieros, S.A.
- Fecha: 03/10/2024
- Ámbito geográfico: Región de Murcia
- Divisa: EUR
- Costes indirectos: 3 %
- IVA: 21 %

## E Estructuras

### EM Madera

#### EMN Sistemas prefabricados de construcciones con madera y paja

**EMN011** m Zuncho perimetral de muro estructural de paneles premontados de entramado ligero de madera y paja.
Zuncho perimetral inferior de muro estructural de 35 cm de espesor, de paneles premontados de entramado ligero de madera y paja, compuestos por travesaños de 45x95 mm de madera aserrada de pino silvestre (Pinus sylvestris) procedente de España, clase resistente C24 según UNE-EN 338 y UNE-EN 1912, calidad estructural T2 según INSTA 142; para clase de uso 1 según UNE-EN 335, con protección frente a agentes bióticos que se corresponde con la clase de penetración NP1 según UNE-EN 351-1, con acabado cepillado; cortados, numerados y premontados en taller; con relleno de panel ligero de fibra de madera, conductividad térmica 0,039 W/(mK); fijación con anclajes mecánicos con tacos de expansión de acero galvanizado a soporte de mortero de cemento o de hormigón, según UNE-EN ISO 6892-1; considerando un grado de complejidad bajo.
Criterio de valoración económica: El precio no incluye la barrera anticapilaridad.
Incluye: Replanteo y marcado de ejes. Montaje. Colocación y fijación provisional. Aplomado y nivelación. Ejecución de las uniones. Fijación definitiva.
Criterio de medición de proyecto: Longitud medida según documentación gráfica de Proyecto.
Criterio de medición de obra: Se medirá la longitud realmente ejecutada según especificaciones de Proyecto.

| Código | Ud | Descripción | Rendimiento | Precio | Importe |
|---|---|---|---|---|---|
| mt07emn011fa | m | Zuncho perimetral inferior de muro estructural de 35 cm de espesor, de paneles premontados de entramado ligero de madera y paja, compuestos por travesaños de 45x95 mm de madera aserrada de pino silvestre (Pinus sylvestris) procedente de España, clase resistente C24 según UNE-EN 338 y UNE-EN 1912, calidad estructural T2 según INSTA 142; para clase de uso 1 según UNE-EN 335, con protección frente a agentes bióticos que se corresponde con la clase de penetración NP1 según UNE-EN 351-1, con acabado cepillado; cortados, numerados y premontados en taller; con relleno de panel ligero de fibra de madera, conductividad térmica 0,039 W/(mK); fijación con anclajes mecánicos con tacos de expansión de acero galvanizado a soporte de mortero de cemento o de hormigón, según UNE-EN ISO 6892-1. (material) | 1 | 21.49 | 21.490 |
| mo048 | h | Oficial 1ª montador de estructura de madera. (mano de obra) | 0.05 | 23.46 | 1.173 |
| mo095 | h | Ayudante montador de estructura de madera. (mano de obra) | 0.119 | 22.67 | 2.698 |
| % | % | Costes directos complementarios | 2 % | 25.361 | 0.507 |
|  |  | Costes directos |  |  | 25.868 |

Residuos:
- colocación: mt07emn011fa; factor de residuo 0.0144107

## Recursos

**mt07emn011fa** m Zuncho perimetral inferior de muro estructural de 35 cm de espesor
Datos técnicos: Coste energético 198.724 MJ; Emisión de CO2 -5.192 kg; Código LER 17 02 01; Masa del elemento 5.34 kg; Volumen 0.004855 m3
Residuos:
- embalaje: re170203 Plástico. (componente de residuo); rendimiento 0.003 kg; Código LER 17 02 03; Masa del elemento 1 kg; Volumen 0.001667 m3
