# Entablado visto de tablas canteadas de madera de castaño, de 800x150 mm y 25 mm de espesor, clavadas directamente sobre las viguetas del forjado

- Propiedad del archivo: CYPE INGENIEROS, S.A.
- Formato: FIEBDC-3/2002
- Ámbito geográfico: Región de Murcia
- Divisa: EUR
- Costes indirectos: 3.00 %
- IVA: 21.00 %

**EMT020** m² Entablado visto de tablas canteadas de madera de castaño, de 800x150 mm y 25 mm de espesor, clavadas directamente sobre las viguetas del forjado.
Suministro y colocación de entablado visto de tablas canteadas de madera de castaño, de 800x150 mm y 25 mm de espesor, clavadas directamente sobre las viguetas del forjado, para formación de piso. Incluso p/p de preparación de la madera, replanteo, nivelación, cortes y retaceos, fijación oculta con puntas de hierro y formación de huecos.
Incluye: Replanteo de las piezas. Clavado de las piezas al soporte base.
Criterio de medición de proyecto: Superficie medida según documentación gráfica de Proyecto, deduciendo los huecos de superficie mayor de 1 m².
Criterio de medición de obra: Se medirá la superficie realmente ejecutada según especificaciones de Proyecto, deduciendo los huecos de superficie mayor de 1 m².

| Código | Ud | Descripción | Rendimiento | Precio | Importe |
|---|---|---|---|---|---|
| mt07mee200f | m² | Tabla canteada de castaño (Castanea sativa), de 800x150 mm y 22 mm de espesor, para entablado en forjados de madera. (material) | 1.100 | 17.45 | 19.20 |
| mt50spa102 | kg | Clavos de hierro. (material) | 0.200 | 1.04 | 0.21 |
| mo048 | h | Oficial 1ª montador de estructura de madera. (mano de obra) | 0.203 | 18.52 | 3.76 |
| mo095 | h | Ayudante montador de estructura de madera. (mano de obra) | 0.203 | 17.80 | 3.61 |
| % | % | Costes directos complementarios | 2 % | 26.78 | 0.54 |
|  |  | Costes directos |  |  | 27.32 |
