# Trampilla de registro de acero, Revo 13 GKFI, sistema W250 "KNAUF", de 400x400 mm, para entramado autoportante de placas de yeso laminado

- Propiedad del archivo: CYPE INGENIEROS, S.A.
- Formato: FIEBDC-3/2002
- Ámbito geográfico: Región de Murcia
- Divisa: EUR
- Costes indirectos: 3.00 %
- IVA: 21.00 %

**FBY021** Ud Trampilla de registro de acero, Revo 13 GKFI, sistema W250 "KNAUF", de 400x400 mm, para entramado autoportante de placas de yeso laminado.
Suministro y montaje de trampilla de registro de acero, Revo 13 GKFI, sistema W250 "KNAUF", de 400x400 mm, formada por marco, puerta, cierre y brazo de seguridad, para entramado autoportante de placas de yeso laminado. Incluso accesorios de montaje.
Incluye: Marcado y corte de la placa de yeso laminado. Colocación de la trampilla.
Criterio de medición de proyecto: Número de unidades previstas, según documentación gráfica de Proyecto.
Criterio de medición de obra: Se medirá el número de unidades realmente colocadas según especificaciones de Proyecto.

| Código | Ud | Descripción | Rendimiento | Precio | Importe |
|---|---|---|---|---|---|
| mt12ppk060o | Ud | Trampilla de registro de acero, Revo 13 GKFI, sistema W250 "KNAUF", de 400x400 mm, formada por marco, puerta, cierre y brazo de seguridad. (material) | 1.000 | 64.07 | 64.07 |
| mo053 | h | Oficial 1ª montador de prefabricados interiores. (mano de obra) | 0.101 | 18.23 | 1.84 |
| mo100 | h | Ayudante montador de prefabricados interiores. (mano de obra) | 0.101 | 16.95 | 1.71 |
| % | % | Costes directos complementarios | 2 % | 67.62 | 1.35 |
|  |  | Costes directos |  |  | 68.97 |
