# Trampilla de registro, Alutramp "PLACO", de 400x400 mm, para tabique de placas de yeso laminado

- Propiedad del archivo: CYPE INGENIEROS, S.A.
- Formato: FIEBDC-3/2002
- Ámbito geográfico: Región de Murcia
- Divisa: EUR
- Costes indirectos: 3.00 %
- IVA: 21.00 %

**FBY090** Ud Trampilla de registro, Alutramp "PLACO", de 400x400 mm, para tabique de placas de yeso laminado.
Trampilla de registro, Alutramp "PLACO", de 400x400 mm, formada por marco de aluminio y puerta de placa de yeso laminado con baja absorción superficial de agua, Placomarine PPM 13, para tabique de placas de yeso laminado. Incluso accesorios de montaje.
Incluye: Marcado y corte de la placa de yeso laminado. Colocación del marco. Colocación y atornillado de la puerta.
Criterio de medición de proyecto: Número de unidades previstas, según documentación gráfica de Proyecto.
Criterio de medición de obra: Se medirá el número de unidades realmente colocadas según especificaciones de Proyecto.
Criterio de valoración económica: El precio incluye la resolución de encuentros y puntos singulares.

| Código | Ud | Descripción | Rendimiento | Precio | Importe |
|---|---|---|---|---|---|
| mt12plk070a | Ud | Trampilla de registro, Alutramp "PLACO", de 400x400 mm, formada por marco de aluminio y puerta de placa de yeso laminado con baja absorción superficial de agua, Placomarine PPM 13. (material) | 1.000 | 19.97 | 19.97 |
| mo015 | h | Oficial 1ª montador de falsos techos. (mano de obra) | 0.140 | 19.48 | 2.73 |
| mo082 | h | Ayudante montador de falsos techos. (mano de obra) | 0.140 | 18.17 | 2.54 |
| % | % | Costes directos complementarios | 2 % | 25.24 | 0.50 |
|  |  | Costes directos |  |  | 25.74 |
