# Persiana de lamas fijas prefabricada de hormigón de 40x40 cm, de color gris

- Propiedad del archivo: CYPE INGENIEROS, S.A.
- Formato: FIEBDC-3/2002
- Ámbito geográfico: Región de Murcia
- Divisa: EUR
- Costes indirectos: 3.00 %
- IVA: 21.00 %

**FDZ030** Ud Persiana de lamas fijas prefabricada de hormigón de 40x40 cm, de color gris.
Suministro y montaje de persiana de lamas fijas prefabricada de hormigón de 40x40 cm, de color gris, recibida con mortero de cemento, industrial, M-5. Totalmente montada.
Incluye: Replanteo de la pieza en el hueco. Colocación y aplomado. Repaso de juntas y limpieza.
Criterio de medición de proyecto: Número de unidades previstas, según documentación gráfica de Proyecto.
Criterio de medición de obra: Se medirá el número de unidades realmente ejecutadas según especificaciones de Proyecto.

| Código | Ud | Descripción | Rendimiento | Precio | Importe |
|---|---|---|---|---|---|
| mt20thp010c | Ud | Persiana de lamas fijas prefabricadas de hormigón, 40x40 cm, color gris. (material) | 1.000 | 17.95 | 17.95 |
| mt08aaa010a | m³ | Agua. (material) | 0.006 | 1.50 | 0.01 |
| mt09mif010ca | t | Mortero industrial para albañilería, de cemento, color gris, categoría M-5 (resistencia a compresión 5 N/mm²), suministrado en sacos, según UNE-EN 998-2. (material) | 0.006 | 32.25 | 0.19 |
| mo020 | h | Oficial 1ª construcción. (mano de obra) | 0.503 | 17.64 | 8.87 |
| mo113 | h | Peón ordinario construcción. (mano de obra) | 0.267 | 16.33 | 4.36 |
| % | % | Costes directos complementarios | 2 % | 31.38 | 0.63 |
|  |  | Costes directos |  |  | 32.01 |
