# Hoja interior de medianera de dos hojas, de fábrica de ladrillo cerámico para revestir, con aislamiento integrado

- Propiedad del archivo: CYPE Ingenieros S.A.
- Formato: FIEBDC-3/2016
- Programa: Generador de precios de la construcción. CYPE Ingenieros, S.A.
- Fecha: 08/03/2024
- Ámbito geográfico: Región de Murcia
- Divisa: EUR
- Costes indirectos: 3 %
- IVA: 21 %

## F Fachadas y particiones

### FF Fábrica no estructural

#### FFN Hoja interior con aislamiento integrado en medianera de dos hojas

**FFN020** m² Hoja interior de medianera de dos hojas, de fábrica de ladrillo cerámico para revestir, con aislamiento integrado.
Hoja interior de medianera de dos hojas, de 7 cm de espesor, de fábrica de ladrillo cerámico hueco doble de gran formato con panel aislante de poliestireno expandido incorporado, machihembrado, para revestir, 70x50x7x4 cm, con juntas de 10 mm de espesor, recibida con una mezcla en agua de pegamento de cola preparado y hasta un 25% de yeso de calidad B1.
Incluye: Replanteo, planta a planta. Rectificación de irregularidades del forjado terminado. Marcado en los pilares de los niveles de referencia general de planta y de nivel de pavimento. Asiento de la primera hilada. Colocación y aplomado de miras de referencia. Tendido de hilos entre miras. Colocación de plomos fijos en las aristas. Colocación de las piezas por hiladas a nivel. Remate con yeso en el encuentro de la fábrica de ladrillo de gran formato con el forjado superior.
Criterio de medición de proyecto: Superficie medida según documentación gráfica de Proyecto, sin duplicar esquinas ni encuentros.
Criterio de medición de obra: Se medirá la superficie realmente ejecutada según especificaciones de Proyecto, sin duplicar esquinas ni encuentros.

| Código | Ud | Descripción | Rendimiento | Precio | Importe |
|---|---|---|---|---|---|
| mt04lgt010b | Ud | Ladrillo cerámico hueco doble de gran formato con panel aislante de poliestireno expandido incorporado, machihembrado, para revestir, 70x50x7x4 cm, aislamiento compuesto de poliestireno expandido de 4 cm de espesor, con superficie lisa y mecanizado lateral a media madera. (material) | 3 | 3.38 | 10.140 |
| mt09eyc010 | kg | Pegamento de escayola. (material) | 4.424 | 0.28 | 1.239 |
| mt09eyc020 | kg | Pegamento de yeso. (material) | 1.474 | 0.28 | 0.413 |
| mt09pye010b | m³ | Pasta de yeso de construcción B1, según UNE-EN 13279-1. (material) | 0.001 | 148.5 | 0.149 |
| mo021 | h | Oficial 1ª construcción en trabajos de albañilería. (mano de obra) | 0.343 | 22.53 | 7.728 |
| mo114 | h | Peón ordinario construcción en trabajos de albañilería. (mano de obra) | 0.229 | 21.19 | 4.853 |
| % | % | Costes directos complementarios | 3 % | 24.522 | 0.736 |
|  |  | Costes directos |  |  | 25.258 |

Residuos:
- colocación: mt04lgt010b; factor de residuo 0.0126
- colocación: mt09eyc010 Pegamento de escayola; factor de residuo 0.021
- colocación: mt09eyc020 Pegamento de yeso; factor de residuo 0.06
- colocación: mt09pye010b Pasta de yeso de construcción B1, según UNE-EN 13279-1; factor de residuo 0.015

## Recursos

**mt04lgt010b** Ud Ladrillo cerámico hueco doble de gran formato con panel aislante de poliestireno expandido incorporado
Datos técnicos: Coste energético 118.200 MJ; Emisión de CO2 6.745 kg; Código LER 17 01 02; Masa del elemento 20.71 kg; Volumen 0.016568 m3
Residuos:
- embalaje: re170201 Madera. (componente de residuo); rendimiento 0.017 kg; Código LER 17 02 01; Masa del elemento 1 kg; Volumen 0.000909 m3
- embalaje: re170203 Plástico. (componente de residuo); rendimiento 0.001 kg; Código LER 17 02 03; Masa del elemento 1 kg; Volumen 0.001667 m3

**mt09eyc010** kg Pegamento de escayola
Datos técnicos: Coste energético 3.920 MJ; Emisión de CO2 0.144 kg; Código LER 17 08 02; Masa del elemento 1 kg; Volumen 0.001 m3
Residuos:
- embalaje: re150101 Envases de papel y cartón. (componente de residuo); rendimiento 0.009 kg; Código LER 15 01 01; Masa del elemento 1 kg; Volumen 0.001333 m3
- embalaje: re170201 Madera; rendimiento 0.002 kg
- embalaje: re170203 Plástico; rendimiento 0.002 kg

**mt09eyc020** kg Pegamento de yeso
Datos técnicos: Coste energético 3.399 MJ; Emisión de CO2 0.167 kg; Código LER 17 08 02; Masa del elemento 1 kg; Volumen 0.001 m3
Residuos:
- embalaje: re150101 Envases de papel y cartón; rendimiento 0.009 kg
- embalaje: re170203 Plástico; rendimiento 0.002 kg

**mt09pye010b** m³ Pasta de yeso de construcción B1, según UNE-EN 13279-1
Datos técnicos: Coste energético 3829.241 MJ; Emisión de CO2 183.696 kg; Código LER 17 08 02; Masa del elemento 1150 kg; Volumen 1.15 m3
Residuos:
- embalaje: re150101 Envases de papel y cartón; rendimiento 9 kg
- embalaje: re170201 Madera; rendimiento 0.421 kg
- embalaje: re170203 Plástico; rendimiento 0.9 kg
