# Ajardinamiento vertical con cultivo hidropónico en geoproductos, para exterior, sistema "SINGULAR GREEN"

- Propiedad del archivo: CYPE Ingenieros S.A.
- Formato: FIEBDC-3/2016
- Programa: Generador de precios de la construcción. CYPE Ingenieros, S.A.
- Fecha: 04/03/2022
- Ámbito geográfico: Región de Murcia
- Divisa: EUR
- Costes indirectos: 3 %
- IVA: 21 %

## F Fachadas y particiones

### FJ Ajardinamientos verticales

#### FJE Subestructura soporte y vegetación, para exterior

**FJE030** m² Ajardinamiento vertical con cultivo hidropónico en geoproductos, para exterior, sistema "SINGULAR GREEN".
Ajardinamiento vertical con cultivo hidropónico en geoproductos, para exterior, sistema F+P Mixto "SINGULAR GREEN", con una superficie de hasta 5 m²; compuesto de: SUBESTRUCTURA SOPORTE: entramado metálico de perfiles tubulares de aluminio anodizado, de sección cuadrada, de 40x40 mm y 3 mm de espesor, fijados al soporte base con escuadras y tornillos, con una modulación de 300 mm; IMPERMEABILIZACIÓN: panel impermeabilizante SG-P10 "SINGULAR GREEN", de 3050x2050 mm, formado por placas de PVC extrusionado, color blanco, de 10 mm de espesor, con las juntas selladas con masilla a base de poliuretano de secado rápido, fijadas a la subestructura soporte con tornillos; MEDIO DE CULTIVO: geocompuesto formado por una capa de geotextil no tejido y una manta de retención SG-M500 "SINGULAR GREEN", con los bolsillos rellenos con sustrato orgánico SG-MS05 "SINGULAR GREEN", de fibras deshidratadas de musgo; fijado a la impermeabilización con grapas de acero inoxidable; VEGETACIÓN: especies de plantas para exterior, seleccionadas para una temperatura mínima en invierno sin especificar; con una densidad de plantación de 30 ud/m².
Criterio de valoración económica: El precio no incluye el mantenimiento y reposición parcial de la vegetación, la instalación de riego y evacuación, el sistema centralizado de control ni el canalón para recogida de aguas.
Incluye: Replanteo y marcado de los puntos de fijación del entramado. Aplomado, nivelación y fijación del entramado. Resolución de puntos singulares. Fijación de la impermeabilización. Sellado de juntas. Corte y preparación del geoproducto. Fijación del geoproducto. Colocación del sustrato y de la vegetación en los bolsillos del geoproducto.
Criterio de medición de proyecto: Superficie medida según documentación gráfica de Proyecto, sin duplicar esquinas ni encuentros, deduciendo los huecos de superficie mayor de 5 m².
Criterio de medición de obra: Se medirá la superficie realmente ejecutada según especificaciones de Proyecto, sin duplicar esquinas ni encuentros, deduciendo los huecos de superficie mayor de 5 m².

| Código | Ud | Descripción | Rendimiento | Precio | Importe |
|---|---|---|---|---|---|
| mt15var040a | m | Perfil tubular de aluminio anodizado, de sección cuadrada, de 40x40 mm y 3 mm de espesor, con escuadras y tornillos, para la fijación de paneles impermeabilizantes. (material) | 3 | 6.93 | 20.790 |
| mt15isg010d | m² | Panel impermeabilizante SG-P10 "SINGULAR GREEN", de 3050x2050 mm, formado por placas de PVC extrusionado, color blanco, de 10 mm de espesor, con las juntas selladas con masilla a base de poliuretano de secado rápido. (material) | 1 | 31.19 | 31.190 |
| mt14ges010d | m² | Geocompuesto formado por una capa de geotextil no tejido y una manta de retención SG-M500 "SINGULAR GREEN"; con grapas de acero inoxidable. (material) | 1 | 10.5 | 10.500 |
| mt48sas010d | kg | Sustrato orgánico SG-MS05 "SINGULAR GREEN", de fibras deshidratadas de musgo, para ajardinamientos verticales. (material) | 0.45 | 11.5 | 5.175 |
| mt48epa020b248 | Ud | Especies de plantas para exterior, seleccionadas para una temperatura mínima en invierno sin especificar, 2,48€/ud, suministradas en contenedor; para sistemas de ajardinamiento vertical. (material) | 30 | 2.48 | 74.400 |
| mo011 | h | Oficial 1ª montador. (mano de obra) | 0.932 | 20.87 | 19.451 |
| mo080 | h | Ayudante montador. (mano de obra) | 0.932 | 19.6 | 18.267 |
| mo040 | h | Oficial 1ª jardinero. (mano de obra) | 0.531 | 20.3 | 10.779 |
| mo086 | h | Ayudante jardinero. (mano de obra) | 0.531 | 19.6 | 10.408 |
| % | % | Costes directos complementarios | 2 % | 200.960 | 4.019 |
|  |  | Costes directos |  |  | 204.979 |

Residuos:
- colocación: mt15var040a; factor de residuo 0.048
- colocación: mt15isg010d; factor de residuo 0.024
- colocación: mt48epa020b248; factor de residuo 0.02

## Recursos

**mt15var040a** m Perfil tubular de aluminio anodizado
Datos técnicos: Coste energético 137.456 MJ; Emisión de CO2 10.379 kg; Código LER 17 04 02; Masa del elemento 1.199 kg; Volumen 0.000799 m3
Residuos:
- embalaje: re170203 Plástico. (componente de residuo); rendimiento 0.005 kg; Código LER 17 02 03; Masa del elemento 1 kg; Volumen 0.001667 m3

**mt15isg010d** m² Panel impermeabilizante SG-P10 "SINGULAR GREEN"
Datos técnicos: Coste energético 1000.863 MJ; Emisión de CO2 35.475 kg; Código LER 17 06 04; Masa del elemento 12.4 kg; Volumen 0.020667 m3
Residuos:
- embalaje: re170203 Plástico; rendimiento 0.034 kg

**mt48epa020b248** Ud Especies de plantas para exterior
Datos técnicos: Coste energético 9.610 MJ; Emisión de CO2 -0.249 kg; Código LER 20 02 01; Masa del elemento 0.32 kg; Volumen 0.000213 m3
