# Colocación y fijación de precerco de madera de pino

- Propiedad del archivo: CYPE INGENIEROS, S.A.
- Formato: FIEBDC-3/2002
- Ámbito geográfico: Región de Murcia
- Divisa: EUR
- Costes indirectos: 3.00 %
- IVA: 21.00 %

**HEC030** Ud Colocación y fijación de precerco de madera de pino, simultáneas a la ejecución del tabique y sin el pavimento colocado, mediante recibido al entramado autoportante con tornillería, para fijar posteriormente, sobre él, el marco de la carpintería exterior de más de 4 m² de superficie.
Colocación y fijación de precerco de madera de pino, simultáneas a la ejecución del tabique y sin el pavimento colocado, mediante recibido al entramado autoportante con tornillería, para fijar posteriormente, sobre él, el marco de la carpintería exterior de más de 4 m² de superficie. Incluso p/p de replanteo, nivelación y aplomado.
Incluye: Replanteo. Nivelación y aplomado. Fijación definitiva del precerco.
Criterio de medición de proyecto: Número de unidades previstas, según documentación gráfica de Proyecto.
Criterio de medición de obra: Se medirá el número de unidades realmente ejecutadas según especificaciones de Proyecto.

| Código | Ud | Descripción | Rendimiento | Precio | Importe |
|---|---|---|---|---|---|
| mo020 | h | Oficial 1ª construcción. (mano de obra) | 0.303 | 17.64 | 5.34 |
| mo113 | h | Peón ordinario construcción. (mano de obra) | 0.303 | 16.33 | 4.95 |
| % | % | Costes directos complementarios | 2 % | 10.29 | 0.21 |
|  |  | Costes directos |  |  | 10.50 |
