# Vierteaguas de chapa plegada de acero galvanizado

- Propiedad del archivo: CYPE INGENIEROS, S.A.
- Formato: FIEBDC-3/2002
- Ámbito geográfico: Región de Murcia
- Divisa: EUR
- Costes indirectos: 3.00 %
- IVA: 21.00 %

**HRA030** m Vierteaguas de chapa plegada de acero galvanizado, espesor 1,5 mm, desarrollo 600 mm y 5 pliegues, fijado con tornillos autotaladrantes y sellado de las juntas entre piezas y de las uniones con los muros con adhesivo especial para metales.
Suministro y colocación de vierteaguas de chapa plegada de acero galvanizado, espesor 1,5 mm, desarrollo 600 mm y 5 pliegues, con goterón y empotrado en las jambas, cubriendo los alféizares, los salientes de los paramentos, las cornisas de fachada, etc., fijado con tornillos autotaladrantes y sellado de las juntas entre piezas y de las uniones con los muros con adhesivo especial para metales. Incluso p/p de replanteo, cortes y limpieza final.
Incluye: Replanteo de las piezas en el hueco o remate. Preparación y regularización del soporte. Colocación y fijación de las piezas metálicas, niveladas y aplomadas. Sellado de juntas y limpieza del vierteaguas.
Criterio de medición de proyecto: Longitud del ancho del hueco, medida según documentación gráfica de Proyecto, incrementada en 5 cm a cada lado.
Criterio de medición de obra: Se medirá la longitud realmente ejecutada según especificaciones de Proyecto, incluyendo los empotramientos en las jambas.

| Código | Ud | Descripción | Rendimiento | Precio | Importe |
|---|---|---|---|---|---|
| mt20vme020E | m | Vierteaguas de chapa plegada de acero galvanizado, espesor 1,5 mm, desarrollo 600 mm y 5 pliegues, con goterón. (material) | 1.000 | 5.97 | 5.97 |
| mt20wwa021 | m | Sellado con adhesivo en frío especial para metales. (material) | 2.800 | 1.20 | 3.36 |
| mt12www050 | Ud | Tornillo autotaladrante de acero galvanizado. (material) | 6.000 | 0.03 | 0.18 |
| mo020 | h | Oficial 1ª construcción. (mano de obra) | 0.242 | 17.64 | 4.27 |
| mo113 | h | Peón ordinario construcción. (mano de obra) | 0.999 | 16.33 | 16.31 |
| % | % | Costes directos complementarios | 2 % | 30.09 | 0.60 |
|  |  | Costes directos |  |  | 30.69 |
