# Bandeja de chapa plegada de acero galvanizado, espesor 1 mm, desarrollo 600 mm y 2 pliegues; fijación con tornillos autotaladrantes de acero galvanizado

- Propiedad del archivo: CYPE INGENIEROS, S.A.
- Formato: FIEBDC-3/2002
- Ámbito geográfico: Región de Murcia
- Divisa: EUR
- Costes indirectos: 3.00 %
- IVA: 21.00 %

**HRA100** m Bandeja de chapa plegada de acero galvanizado, espesor 1 mm, desarrollo 600 mm y 2 pliegues; fijación con tornillos autotaladrantes de acero galvanizado.
Bandeja de chapa plegada de acero galvanizado, espesor 1 mm, desarrollo 600 mm y 2 pliegues; fijación con tornillos autotaladrantes de acero galvanizado.
Incluye: Replanteo de las piezas. Corte de las piezas. Colocación, aplomado, nivelación y alineación. Resolución de encuentros y de puntos singulares.
Criterio de medición de proyecto: Longitud medida según documentación gráfica de Proyecto.
Criterio de medición de obra: Se medirá la longitud realmente ejecutada según especificaciones de Proyecto.

| Código | Ud | Descripción | Rendimiento | Precio | Importe |
|---|---|---|---|---|---|
| mt12www050 | Ud | Tornillo autotaladrante de acero galvanizado. (material) | 6.000 | 0.03 | 0.18 |
| mt26cpa010ra | m | Bandeja de chapa plegada de acero galvanizado, espesor 1 mm, desarrollo 600 mm y 2 pliegues. (material) | 1.000 | 4.23 | 4.23 |
| mo018 | h | Oficial 1ª cerrajero. (mano de obra) | 0.100 | 19.17 | 1.92 |
| mo059 | h | Ayudante cerrajero. (mano de obra) | 0.100 | 18.24 | 1.82 |
| % | % | Costes directos complementarios | 2 % | 8.15 | 0.16 |
|  |  | Costes directos |  |  | 8.31 |
