# Vierteaguas cerámico

- Propiedad del archivo: CYPE Ingenieros S.A.
- Formato: FIEBDC-3/2016
- Programa: Generador de precios de la construcción. CYPE Ingenieros, S.A.
- Fecha: 08/03/2024
- Ámbito geográfico: Región de Murcia
- Divisa: EUR
- Costes indirectos: 3 %
- IVA: 21 %

## H Remates y ayudas

### HR Remates de fachada

#### HRC Cerámicos

**HRC030** m Vierteaguas cerámico.
Vierteaguas cerámico de gres esmaltado en piezas de 24,5x33,4x1,3 cm, con goterón, empotrado en las jambas; recibido con mortero de cemento, industrial, con aditivo hidrófugo, M-10; y rejuntado entre piezas y de las uniones con los muros con mortero de juntas cementoso con absorción de agua reducida, CG2, para juntas entre 3 y 15 mm.
Incluye: Replanteo de las piezas. Corte de las piezas. Preparación y regularización del soporte. Colocación con mortero de las piezas. Sellado de juntas y limpieza.
Criterio de medición de proyecto: Longitud del ancho del hueco, medida según documentación gráfica de Proyecto, incrementada en 5 cm a cada lado.
Criterio de medición de obra: Se medirá la longitud realmente ejecutada según especificaciones de Proyecto, incluyendo los empotramientos en las jambas.

| Código | Ud | Descripción | Rendimiento | Precio | Importe |
|---|---|---|---|---|---|
| mt08aaa010a | m³ | Agua. (material) | 0.006 | 1.5 | 0.009 |
| mt09mif010ka | t | Mortero industrial para albañilería, de cemento, color gris, con aditivo hidrófugo, categoría M-10 (resistencia a compresión 10 N/mm²), suministrado en sacos, según UNE-EN 998-2. (material) | 0.016 | 65.98 | 1.056 |
| mt20vce010dk | m | Vierteaguas cerámico de gres esmaltado en piezas de 24,5x33,4x1,3 cm, con goterón. (material) | 1.05 | 14.69 | 15.425 |
| mt09mcr070a | kg | Mortero de juntas cementoso con resistencia elevada a la abrasión y absorción de agua reducida, CG2, para junta abierta entre 3 y 15 mm, según UNE-EN 13888. (material) | 0.102 | 0.99 | 0.101 |
| mo020 | h | Oficial 1ª construcción. (mano de obra) | 0.249 | 22.53 | 5.610 |
| mo113 | h | Peón ordinario construcción. (mano de obra) | 0.29 | 21.19 | 6.145 |
| % | % | Costes directos complementarios | 2 % | 28.346 | 0.567 |
|  |  | Costes directos |  |  | 28.913 |

Residuos:
- colocación: mt09mif010ka; factor de residuo 0.0189
- colocación: mt20vce010dk Vierteaguas cerámico de gres esmaltado en piezas de 24,5x33,4x1,3 cm, con goterón; factor de residuo 0.0123
- colocación: mt09mcr070a; factor de residuo 0.07

## Recursos

**mt08aaa010a** m³ Agua
Datos técnicos: Coste energético 60.000 MJ; Emisión de CO2 30.000 kg

**mt09mif010ka** t Mortero industrial para albañilería
Datos técnicos: Coste energético 2050.870 MJ; Emisión de CO2 177.583 kg; Código LER 17 01 01; Masa del elemento 1000 kg; Volumen 0.666667 m3
Residuos:
- embalaje: re150101 Envases de papel y cartón. (componente de residuo); rendimiento 8.571 kg; Código LER 15 01 01; Masa del elemento 1 kg; Volumen 0.001333 m3
- embalaje: re170201 Madera. (componente de residuo); rendimiento 0.463 kg; Código LER 17 02 01; Masa del elemento 1 kg; Volumen 0.000909 m3
- embalaje: re170203 Plástico. (componente de residuo); rendimiento 0.241 kg; Código LER 17 02 03; Masa del elemento 1 kg; Volumen 0.001667 m3

**mt20vce010dk** m Vierteaguas cerámico de gres esmaltado en piezas de 24,5x33,4x1,3 cm, con goterón
Datos técnicos: Coste energético 309.720 MJ; Emisión de CO2 15.254 kg; Código LER 17 01 03; Masa del elemento 26.72 kg; Volumen 0.021376 m3
Residuos:
- embalaje: re150101 Envases de papel y cartón; rendimiento 0.041 kg
- embalaje: re170201 Madera; rendimiento 0.006 kg

**mt09mcr070a** kg Mortero de juntas cementoso con resistencia elevada a la abrasión y absorción de agua reducida
Datos técnicos: Coste energético 7.725 MJ; Emisión de CO2 0.576 kg; Código LER 17 09 04; Masa del elemento 1 kg; Volumen 0.000667 m3
Residuos:
- embalaje: re150101 Envases de papel y cartón; rendimiento 0.02 kg
- embalaje: re170201 Madera; rendimiento 0.005 kg
- embalaje: re170203 Plástico; rendimiento 0.008 kg
