# Recercado realizado mediante piezas de ladrillo cerámico hueco, de 24x11,5x11,5 cm, para revestir

- Propiedad del archivo: CYPE INGENIEROS, S.A.
- Formato: FIEBDC-3/2002
- Ámbito geográfico: Región de Murcia
- Divisa: EUR
- Costes indirectos: 3.00 %
- IVA: 21.00 %

**HRC010** m Recercado realizado mediante piezas de ladrillo cerámico hueco, de 24x11,5x11,5 cm, para revestir.
Formación de recercado de hueco de fachada con fábrica de ladrillo cerámico hueco, de 24 cm de ancho y 12 cm de espesor, para revestir (revestimiento no incluido en este precio), trabado al cerramiento existente y sentado con mortero de cemento, industrial, con aditivo hidrófugo, M-5. Incluso p/p de nivelado, aplomado, cortes, remates y piezas especiales.
Incluye: Preparación de la superficie de apoyo. Replanteo de las piezas en el hueco. Colocación de reglas y plomadas sujetas al muro. Colocación, aplomado, nivelación y alineación de las piezas. Rejuntado y limpieza.
Criterio de medición de proyecto: Longitud medida por su mayor desarrollo lineal, según documentación gráfica de Proyecto.
Criterio de medición de obra: Se medirá, por su mayor desarrollo lineal, la longitud realmente ejecutada según especificaciones de Proyecto, incluyendo la longitud que pudiera perderse en ingletes.

| Código | Ud | Descripción | Rendimiento | Precio | Importe |
|---|---|---|---|---|---|
| mt08aaa010a | m³ | Agua. (material) | 0.006 | 1.50 | 0.01 |
| mt09mif010ia | t | Mortero industrial para albañilería, de cemento, color gris, con aditivo hidrófugo, categoría M-5 (resistencia a compresión 5 N/mm²), suministrado en sacos, según UNE-EN 998-2. (material) | 0.010 | 36.25 | 0.36 |
| mt04lvc010d | Ud | Ladrillo cerámico hueco triple, para revestir, 24x11,5x11,5 cm, según UNE-EN 771-1. (material) | 12.000 | 0.17 | 2.04 |
| mo020 | h | Oficial 1ª construcción. (mano de obra) | 0.606 | 17.39 | 10.54 |
| mo113 | h | Peón ordinario construcción. (mano de obra) | 0.634 | 16.13 | 10.23 |
| % | % | Costes directos complementarios | 2 % | 23.18 | 0.46 |
|  |  | Costes directos |  |  | 23.64 |
