# Recercado realizado mediante piezas prefabricadas de hormigón, de color gris, de 16x4 cm

- Propiedad del archivo: CYPE INGENIEROS, S.A.
- Formato: FIEBDC-3/2002
- Ámbito geográfico: Región de Murcia
- Divisa: EUR
- Costes indirectos: 3.00 %
- IVA: 21.00 %

**HRC010** m Recercado realizado mediante piezas prefabricadas de hormigón, de color gris, de 16x4 cm.
Formación de recercado de hueco de fachada con piezas prefabricadas de hormigón, de color gris, de 16x4 cm, recibidas con mortero de cemento, industrial, con aditivo hidrófugo, M-10. Incluso fijaciones metálicas y rejuntado en las uniones entre piezas y con la fachada con mortero de juntas especial para revestimientos de prefabricados de hormigón, y tratamiento de protección suplementaria mediante aplicación sobre el conjunto de pintura hidrófuga incolora en dos capas.
Incluye: Preparación de la superficie de apoyo. Replanteo de las piezas en el hueco. Colocación de reglas y plomadas sujetas al muro. Colocación, aplomado, nivelación y alineación de las piezas. Rejuntado y limpieza. Aplicación en dos capas de la pintura hidrófuga incolora.
Criterio de medición de proyecto: Longitud medida por su mayor desarrollo lineal, según documentación gráfica de Proyecto.
Criterio de medición de obra: Se medirá, por su mayor desarrollo lineal, la longitud realmente ejecutada según especificaciones de Proyecto, incluyendo la longitud que pudiera perderse en ingletes.

| Código | Ud | Descripción | Rendimiento | Precio | Importe |
|---|---|---|---|---|---|
| mt08aaa010a | m³ | Agua. (material) | 0.006 | 1.50 | 0.01 |
| mt09mif010ka | t | Mortero industrial para albañilería, de cemento, color gris, con aditivo hidrófugo, categoría M-10 (resistencia a compresión 10 N/mm²), suministrado en sacos, según UNE-EN 998-2. (material) | 0.002 | 38.05 | 0.08 |
| mt20rhp010f | m | Piezas de moldura prefabricadas de hormigón, de color gris, de 16x4 cm, con anclaje metálico de acero inoxidable, para formación de recercado de huecos de fachada. (material) | 1.100 | 10.91 | 12.00 |
| mt09mcr235 | kg | Mortero de juntas para prefabricados de hormigón y piedra artificial, compuesto de cemento, áridos, pigmentos y aditivos especiales. (material) | 0.174 | 2.47 | 0.43 |
| mt09lec010b | m³ | Lechada de cemento blanco BL 22,5 X. (material) | 0.001 | 157.00 | 0.16 |
| mt28pcs010 | l | Tratamiento superficial hidrofugante, de superficie invisible. (material) | 0.064 | 8.82 | 0.56 |
| mo020 | h | Oficial 1ª construcción. (mano de obra) | 0.353 | 17.39 | 6.14 |
| mo113 | h | Peón ordinario construcción. (mano de obra) | 0.359 | 16.13 | 5.79 |
| % | % | Costes directos complementarios | 2 % | 25.17 | 0.50 |
|  |  | Costes directos |  |  | 25.67 |
