# Pasamanos cerámico

- Propiedad del archivo: CYPE Ingenieros S.A.
- Formato: FIEBDC-3/2016
- Programa: Generador de precios de la construcción. CYPE Ingenieros, S.A.
- Fecha: 08/03/2024
- Ámbito geográfico: Región de Murcia
- Divisa: EUR
- Costes indirectos: 3 %
- IVA: 21 %

## H Remates y ayudas

### HR Remates de fachada

#### HRC Cerámicos

**HRC050** m Pasamanos cerámico.
Pasamanos de gres esmaltado extrusionado, de 24,5x15x3,8 cm, y 12 cm de dimensión interior; recibido con mortero de cemento, industrial, con aditivo hidrófugo, M-5; y rejuntado entre piezas y, en su caso, de las uniones con los muros con mortero de juntas cementoso con absorción de agua reducida, CG2, para juntas entre 3 y 15 mm.
Incluye: Preparación de la superficie de apoyo. Replanteo de las piezas. Corte de las piezas. Colocación con mortero de las piezas. Relleno de juntas y limpieza. Rejuntado y limpieza.
Criterio de medición de proyecto: Longitud medida a ejes, según documentación gráfica de Proyecto.
Criterio de medición de obra: Se medirá, a ejes, la longitud realmente ejecutada según especificaciones de Proyecto.

| Código | Ud | Descripción | Rendimiento | Precio | Importe |
|---|---|---|---|---|---|
| mt08aaa010a | m³ | Agua. (material) | 0.006 | 1.5 | 0.009 |
| mt09mif010ca | t | Mortero industrial para albañilería, de cemento, color gris, categoría M-5 (resistencia a compresión 5 N/mm²), suministrado en sacos, según UNE-EN 998-2. (material) | 0.015 | 53.48 | 0.802 |
| mt20pcg010a | m | Pasamanos de gres esmaltado extrusionado, de 24,5x15x3,8 cm, y 12 cm de dimensión interior. (material) | 1 | 9.79 | 9.790 |
| mt09mcr070a | kg | Mortero de juntas cementoso con resistencia elevada a la abrasión y absorción de agua reducida, CG2, para junta abierta entre 3 y 15 mm, según UNE-EN 13888. (material) | 0.03 | 0.99 | 0.030 |
| mo020 | h | Oficial 1ª construcción. (mano de obra) | 0.29 | 22.53 | 6.534 |
| mo113 | h | Peón ordinario construcción. (mano de obra) | 0.329 | 21.19 | 6.972 |
| % | % | Costes directos complementarios | 2 % | 24.137 | 0.483 |
|  |  | Costes directos |  |  | 24.620 |

Residuos:
- colocación: mt09mif010ca; factor de residuo 0.0189
- colocación: mt20pcg010a Pasamanos de gres esmaltado extrusionado, de 24,5x15x3,8 cm, y 12 cm de dimensión interior; factor de residuo 0.0385
- colocación: mt09mcr070a; factor de residuo 0.07

## Recursos

**mt08aaa010a** m³ Agua
Datos técnicos: Coste energético 60.000 MJ; Emisión de CO2 30.000 kg

**mt09mif010ca** t Mortero industrial para albañilería
Datos técnicos: Coste energético 2050.870 MJ; Emisión de CO2 177.583 kg; Código LER 17 01 01; Masa del elemento 1000 kg; Volumen 0.666667 m3
Residuos:
- embalaje: re150101 Envases de papel y cartón. (componente de residuo); rendimiento 8.571 kg; Código LER 15 01 01; Masa del elemento 1 kg; Volumen 0.001333 m3
- embalaje: re170201 Madera. (componente de residuo); rendimiento 0.463 kg; Código LER 17 02 01; Masa del elemento 1 kg; Volumen 0.000909 m3
- embalaje: re170203 Plástico. (componente de residuo); rendimiento 0.241 kg; Código LER 17 02 03; Masa del elemento 1 kg; Volumen 0.001667 m3

**mt20pcg010a** m Pasamanos de gres esmaltado extrusionado, de 24,5x15x3,8 cm, y 12 cm de dimensión interior
Datos técnicos: Coste energético 65.529 MJ; Emisión de CO2 3.225 kg; Código LER 17 01 03; Masa del elemento 5.62 kg; Volumen 0.004496 m3
Residuos:
- embalaje: re150101 Envases de papel y cartón; rendimiento 0.034 kg
- embalaje: re170201 Madera; rendimiento 0.004 kg

**mt09mcr070a** kg Mortero de juntas cementoso con resistencia elevada a la abrasión y absorción de agua reducida
Datos técnicos: Coste energético 7.725 MJ; Emisión de CO2 0.576 kg; Código LER 17 09 04; Masa del elemento 1 kg; Volumen 0.000667 m3
Residuos:
- embalaje: re150101 Envases de papel y cartón; rendimiento 0.02 kg
- embalaje: re170201 Madera; rendimiento 0.005 kg
- embalaje: re170203 Plástico; rendimiento 0.008 kg
