# Revestimiento de frente de forjado con frente de forjado de chapa de aluminio anodizado en color natural, con un espesor mínimo de 15 micras, 1,5 mm de espesor y 30 cm de desarrollo

- Propiedad del archivo: CYPE INGENIEROS, S.A.
- Formato: FIEBDC-3/2002
- Ámbito geográfico: Región de Murcia
- Divisa: EUR
- Costes indirectos: 3.00 %
- IVA: 21.00 %

**HRF010** m Revestimiento de frente de forjado con frente de forjado de chapa de aluminio anodizado en color natural, con un espesor mínimo de 15 micras, 1,5 mm de espesor y 30 cm de desarrollo.
Formación de revestimiento de frente de forjado con frente de forjado de chapa de aluminio anodizado en color natural, con un espesor mínimo de 15 micras, 1,5 mm de espesor y 30 cm de desarrollo, recibidas con adhesivo resina epoxi. Incluso p/p de regularización de la superficie soporte con mortero de cemento, industrial, con aditivo hidrófugo, M-15, formación de juntas entre piezas y en encuentros con otros materiales, y sellado de las mismas con adhesivo en frío.
Incluye: Replanteo de las piezas. Colocación, aplomado, nivelación y alineación. Sellado de juntas y limpieza.
Criterio de medición de proyecto: Longitud medida por su mayor desarrollo lineal, según documentación gráfica de Proyecto.
Criterio de medición de obra: Se medirá, por su mayor desarrollo lineal, la longitud realmente ejecutada según especificaciones de Proyecto, incluyendo la longitud que pudiera perderse en ingletes.

| Código | Ud | Descripción | Rendimiento | Precio | Importe |
|---|---|---|---|---|---|
| mt08aaa010a | m³ | Agua. (material) | 0.006 | 1.50 | 0.01 |
| mt09mif010la | t | Mortero industrial para albañilería, de cemento, color gris, con aditivo hidrófugo, categoría M-15 (resistencia a compresión 15 N/mm²), suministrado en sacos, según UNE-EN 998-2. (material) | 0.005 | 39.80 | 0.20 |
| mt26aab010ad | m | Tubo cuadrado de perfil hueco de acero laminado en frío de 40x40x1,5 mm, montado en taller. (material) | 1.000 | 3.47 | 3.47 |
| mt26aaa022 | Ud | Repercusión, por m de frente de forjado, de elementos de fijación sobre hormigón: tacos de expansión de acero, tornillos especiales y pasta química. (material) | 1.000 | 3.02 | 3.02 |
| mt20wwa010 | kg | Adhesivo resina epoxi. (material) | 0.360 | 5.83 | 2.10 |
| mt20ffm010a | m | Frente de forjado de chapa de aluminio anodizado en color natural, con un espesor mínimo de 15 micras, 1,5 mm de espesor y 30 cm de desarrollo. (material) | 1.050 | 10.80 | 11.34 |
| mt20wwa021 | m | Sellado con adhesivo en frío especial para metales. (material) | 2.800 | 1.20 | 3.36 |
| mo020 | h | Oficial 1ª construcción. (mano de obra) | 0.196 | 17.39 | 3.41 |
| mo113 | h | Peón ordinario construcción. (mano de obra) | 0.211 | 16.13 | 3.40 |
| % | % | Costes directos complementarios | 2 % | 30.31 | 0.61 |
|  |  | Costes directos |  |  | 30.92 |
