# Albardilla prefabricada de hormigón de color blanco

- Propiedad del archivo: CYPE INGENIEROS, S.A.
- Formato: FIEBDC-3/2002
- Ámbito geográfico: Región de Murcia
- Divisa: EUR
- Costes indirectos: 3.00 %
- IVA: 21.00 %

**HRF040** m Albardilla prefabricada de hormigón de color blanco, para cubrición de muros, en piezas de 500x300x50 mm, con goterón, recibida con mortero de cemento, industrial, con aditivo hidrófugo, M-10 y rejuntado entre piezas y, en su caso, de las uniones con los muros con mortero de juntas especial para prefabricados de hormigón.
Formación de albardilla prefabricada de hormigón de color blanco, para cubrición de muros, en piezas de 500x300x50 mm, con goterón, y anclaje metálico de acero inoxidable en su cara inferior, recibida con mortero de cemento, industrial, con aditivo hidrófugo, M-10, sobre el que se introducen los anclajes metálicos, creando una pendiente suficiente para evacuar el agua y rejuntado entre piezas y, en su caso, de las uniones con los muros con mortero de juntas especial para prefabricados de hormigón. Incluso p/p de replanteo, cortes, tratamiento de protección suplementaria mediante aplicación sobre el conjunto de pintura hidrófuga incolora en dos capas y limpieza final.
Incluye: Preparación de la superficie de apoyo. Replanteo de las piezas. Colocación, aplomado, nivelación y alineación de las piezas. Rejuntado y limpieza. Aplicación en dos capas de la pintura hidrófuga incolora.
Criterio de medición de proyecto: Longitud medida a ejes, según documentación gráfica de Proyecto.
Criterio de medición de obra: Se medirá, a ejes, la longitud realmente ejecutada según especificaciones de Proyecto.

| Código | Ud | Descripción | Rendimiento | Precio | Importe |
|---|---|---|---|---|---|
| mt20ahp010l | m | Albardilla prefabricada de hormigón de color blanco, para cubrición de muros, en piezas de 500x300x50 mm, con goterón, y anclaje metálico de acero inoxidable en su cara inferior. (material) | 1.100 | 14.98 | 16.48 |
| mt08aaa010a | m³ | Agua. (material) | 0.026 | 1.50 | 0.04 |
| mt09mif010ka | t | Mortero industrial para albañilería, de cemento, color gris, con aditivo hidrófugo, categoría M-10 (resistencia a compresión 10 N/mm²), suministrado en sacos, según UNE-EN 998-2. (material) | 0.141 | 38.05 | 5.37 |
| mt09mcr235 | kg | Mortero de juntas para prefabricados de hormigón y piedra artificial, compuesto de cemento, áridos, pigmentos y aditivos especiales. (material) | 0.023 | 2.47 | 0.06 |
| mt28pcs010 | l | Tratamiento superficial hidrofugante, de superficie invisible. (material) | 0.120 | 8.82 | 1.06 |
| mo020 | h | Oficial 1ª construcción. (mano de obra) | 0.323 | 17.64 | 5.70 |
| mo113 | h | Peón ordinario construcción. (mano de obra) | 0.701 | 16.33 | 11.45 |
| % | % | Costes directos complementarios | 2 % | 40.16 | 0.80 |
|  |  | Costes directos |  |  | 40.96 |
