# Albardilla de aluminio extrusionado. Sistema "BS DINTEL"

- Propiedad del archivo: CYPE Ingenieros S.A.
- Formato: FIEBDC-3/2016
- Programa: Generador de precios de la construcción. CYPE Ingenieros, S.A.
- Fecha: 03/10/2024
- Ámbito geográfico: Región de Murcia
- Divisa: EUR
- Costes indirectos: 3 %
- IVA: 21 %

## H Remates y ayudas

### HR Remates de fachada

#### HRL De aluminio

**HRL011** m Albardilla de aluminio extrusionado. Sistema "BS DINTEL".
Albardilla metálica a un agua, de aluminio extrusionado, con un ángulo de inclinación de 10°, "BS DINTEL", lacado en color, con el sello QUALICOAT, que garantiza el espesor y la calidad del proceso de lacado, espesor 2 mm, desarrollo 185 mm y 2 pliegues, con goterón, para cubrición de muros; fijada a soporte de acero galvanizado, de 2 mm de espesor, para nivelación y sujeción a la obra de la albardilla metálica con tornillos, "BS DINTEL", colocado previamente en el muro; fijación con tornillos autotaladrantes de acero galvanizado; y sellado de las juntas entre piezas y, en su caso, de las uniones con los muros con sellador adhesivo monocomponente.
Incluye: Preparación de la superficie de apoyo. Colocación de los soportes. Replanteo de las piezas. Corte de las piezas. Colocación y fijación de las piezas metálicas niveladas y aplomadas. Sellado de juntas y limpieza.
Criterio de medición de proyecto: Longitud medida a ejes, según documentación gráfica de Proyecto.
Criterio de medición de obra: Se medirá, a ejes, la longitud realmente ejecutada según especificaciones de Proyecto.

| Código | Ud | Descripción | Rendimiento | Precio | Importe |
|---|---|---|---|---|---|
| mt20ame012b | Ud | Soporte de acero galvanizado, de 2 mm de espesor, para nivelación y sujeción a la obra de la albardilla metálica con tornillos, "BS DINTEL". (material) | 0.67 | 4.3 | 2.881 |
| mt20ame011e | m | Albardilla metálica a un agua, de aluminio extrusionado, con un ángulo de inclinación de 10°, "BS DINTEL", lacado en color, con el sello QUALICOAT, que garantiza el espesor y la calidad del proceso de lacado, espesor 2 mm, desarrollo 185 mm y 2 pliegues, con goterón, para cubrición de muros. (material) | 1 | 31.8 | 31.800 |
| mt12www050 | Ud | Tornillo autotaladrante de acero galvanizado. (material) | 1.33 | 0.05 | 0.067 |
| mt22www010d | Ud | Cartucho de 290 ml de sellador adhesivo monocomponente, neutro, superelástico, a base de polímero MS, color transparente, con resistencia a la intemperie y a los rayos UV y elongación hasta rotura 750%. (material) | 0.2 | 5.29 | 1.058 |
| mo018 | h | Oficial 1ª cerrajero. (mano de obra) | 0.139 | 22.82 | 3.172 |
| mo059 | h | Ayudante cerrajero. (mano de obra) | 0.07 | 21.84 | 1.529 |
| % | % | Costes directos complementarios | 2 % | 40.507 | 0.810 |
|  |  | Costes directos |  |  | 41.317 |

Residuos:
- colocación: mt20ame012b; factor de residuo 0.0188
- colocación: mt20ame011e; factor de residuo 0.024
- colocación: mt12www050 Tornillo autotaladrante de acero galvanizado; factor de residuo 0.0052381
- colocación: mt22www010d; factor de residuo 0.06

## Recursos

**mt20ame012b** Ud Soporte de acero galvanizado
Datos técnicos: Coste energético 4.179 MJ; Emisión de CO2 0.299 kg; Código LER 17 04 05; Masa del elemento 0.07 kg; Volumen 0.000033 m3
Residuos:
- embalaje: re170203 Plástico. (componente de residuo); rendimiento 0.025 kg; Código LER 17 02 03; Masa del elemento 1 kg; Volumen 0.001667 m3

**mt20ame011e** m Albardilla metálica a un agua
Datos técnicos: Coste energético 213.399 MJ; Emisión de CO2 15.248 kg; Código LER 17 04 02; Masa del elemento 1.94 kg; Volumen 0.001293 m3
Residuos:
- embalaje: re170203 Plástico; rendimiento 0.008 kg

**mt12www050** Ud Tornillo autotaladrante de acero galvanizado
Datos técnicos: Coste energético 0.053 MJ; Emisión de CO2 0.006 kg; Código LER 17 04 05; Masa del elemento 0.0021 kg
Residuos:
- embalaje: re150101 Envases de papel y cartón. (componente de residuo); rendimiento 0.001 kg; Código LER 15 01 01; Masa del elemento 1 kg; Volumen 0.001333 m3

**mt22www010d** Ud Cartucho de 290 ml de sellador adhesivo monocomponente
Datos técnicos: Coste energético 70.388 MJ; Emisión de CO2 3.428 kg; Código LER 17 09 04; Masa del elemento 0.421 kg; Volumen 0.000281 m3
Residuos:
- embalaje: re170203 Plástico; rendimiento 0.1 kg
