# Dintel de madera

- Propiedad del archivo: CYPE Ingenieros S.A.
- Formato: FIEBDC-3/2016
- Programa: Generador de precios de la construcción. CYPE Ingenieros, S.A.
- Fecha: 03/10/2024
- Ámbito geográfico: Región de Murcia
- Divisa: EUR
- Costes indirectos: 3 %
- IVA: 21 %

## H Remates y ayudas

### HR Remates de fachada

#### HRM De madera

**HRM030** m Dintel de madera.
Dintel de madera maciza de okume, de 350x52 mm, barnizado en taller; colocación con adhesivo de caucho sintético; y sellado de las juntas entre piezas y de las uniones con los muros con adhesivo de polímero MS.
Incluye: Limpieza y preparación del plano de apoyo. Corte de las piezas. Replanteo del nivel de apoyo del dintel. Presentación del dintel. Aplomado y nivelación. Instalación del apeo. Sellado de juntas y limpieza. Retirada del apeo.
Criterio de medición de proyecto: Longitud medida según documentación gráfica de Proyecto, incluyendo las entregas en los apoyos.
Criterio de medición de obra: Se medirá la longitud realmente ejecutada según especificaciones de Proyecto, incluyendo las entregas en los apoyos.

| Código | Ud | Descripción | Rendimiento | Precio | Importe |
|---|---|---|---|---|---|
| mt29tma140 | kg | Adhesivo de caucho sintético, de aplicación a dos caras, para revestimientos decorativos de madera. (material) | 0.09 | 4.1 | 0.369 |
| mt20dma010k | m | Dintel de madera maciza de okume, de 350x52 mm, barnizado en taller. (material) | 1 | 36.86 | 36.860 |
| mt22www010b | Ud | Cartucho de 290 ml de sellador adhesivo monocomponente, neutro, superelástico, a base de polímero MS, color gris, con resistencia a la intemperie y a los rayos UV y elongación hasta rotura 750%. (material) | 0.1 | 5.29 | 0.529 |
| mo017 | h | Oficial 1ª carpintero. (mano de obra) | 0.199 | 22.86 | 4.549 |
| mo058 | h | Ayudante carpintero. (mano de obra) | 0.199 | 21.9 | 4.358 |
| % | % | Costes directos complementarios | 2 % | 46.665 | 0.933 |
|  |  | Costes directos |  |  | 47.598 |

Residuos:
- colocación: mt20dma010k Dintel de madera maciza de okume, de 350x52 mm, barnizado en taller; factor de residuo 0.00264466
- colocación: mt22www010b; factor de residuo 0.06

## Recursos

**mt29tma140** kg Adhesivo de caucho sintético, de aplicación a dos caras, para revestimientos decorativos de madera
Datos técnicos: Coste energético 89.324 MJ; Emisión de CO2 3.894 kg
Residuos:
- embalaje: re170203 Plástico. (componente de residuo); rendimiento 0.005 kg; Código LER 17 02 03; Masa del elemento 1 kg; Volumen 0.001667 m3

**mt20dma010k** m Dintel de madera maciza de okume, de 350x52 mm, barnizado en taller
Datos técnicos: Coste energético 293.957 MJ; Emisión de CO2 6.726 kg; Código LER 17 02 01; Masa del elemento 7.3 kg; Volumen 0.006636 m3
Residuos:
- embalaje: re170203 Plástico; rendimiento 0.002 kg

**mt22www010b** Ud Cartucho de 290 ml de sellador adhesivo monocomponente
Datos técnicos: Coste energético 70.388 MJ; Emisión de CO2 3.428 kg; Código LER 17 09 04; Masa del elemento 0.421 kg; Volumen 0.000281 m3
Residuos:
- embalaje: re170203 Plástico; rendimiento 0.1 kg
