# Cornisa de fachada realizada mediante piezas prefabricadas de hormigón, de color beige, de 20x30x17 cm

- Propiedad del archivo: CYPE INGENIEROS, S.A.
- Formato: FIEBDC-3/2002
- Ámbito geográfico: Región de Murcia
- Divisa: EUR
- Costes indirectos: 3.00 %
- IVA: 21.00 %

**HRM010** m Cornisa de fachada realizada mediante piezas prefabricadas de hormigón, de color beige, de 20x30x17 cm.
Formación de moldura con piezas prefabricadas de hormigón, de color beige, de 20x30x17 cm, con goterón y anclaje metálico de acero inoxidable, en cornisa de fachada, recibida con mortero de cemento, industrial, con aditivo hidrófugo, M-10, creando una pendiente suficiente para evacuar el agua. Incluso rejuntado entre piezas y uniones con los muros con mortero de juntas especial para revestimientos de prefabricados de hormigón, relleno del interior de la pieza con hormigón armado HA-25/B/20/IIa fabricado en central y vertido con cubilote, colocación de las armaduras longitudinales de acero UNE-EN 10080 B 500 S y tratamiento de protección suplementaria mediante aplicación sobre el conjunto de pintura hidrófuga incolora en dos capas.
Incluye: Replanteo de las piezas. Colocación, aplomado, nivelación y alineación de las piezas. Rejuntado y limpieza. Vertido y compactación del hormigón. Colocación de la armadura. Aplicación en dos capas de la pintura hidrófuga incolora.
Criterio de medición de proyecto: Longitud medida a ejes, según documentación gráfica de Proyecto.
Criterio de medición de obra: Se medirá, a ejes, la longitud realmente ejecutada según especificaciones de Proyecto.

| Código | Ud | Descripción | Rendimiento | Precio | Importe |
|---|---|---|---|---|---|
| mt08aaa010a | m³ | Agua. (material) | 0.006 | 1.50 | 0.01 |
| mt09mif010ka | t | Mortero industrial para albañilería, de cemento, color gris, con aditivo hidrófugo, categoría M-10 (resistencia a compresión 10 N/mm²), suministrado en sacos, según UNE-EN 998-2. (material) | 0.034 | 38.05 | 1.29 |
| mt20mhp020c | m | Piezas prefabricadas de hormigón, color beige, de 20x30x17 cm, para formación de cornisa de fachada. (material) | 1.050 | 30.78 | 32.32 |
| mt09mcr235 | kg | Mortero de juntas para prefabricados de hormigón y piedra artificial, compuesto de cemento, áridos, pigmentos y aditivos especiales. (material) | 0.282 | 2.47 | 0.70 |
| mt10haf010nga | m³ | Hormigón HA-25/B/20/IIa, fabricado en central. (material) | 0.040 | 65.35 | 2.61 |
| mt07aco010g | kg | Acero en barras corrugadas, UNE-EN 10080 B 500 S, suministrado en obra en barras sin elaborar, diámetros varios. (material) | 1.776 | 0.62 | 1.10 |
| mt28pcs010 | l | Tratamiento superficial hidrofugante, de superficie invisible. (material) | 0.180 | 8.82 | 1.59 |
| mo020 | h | Oficial 1ª construcción. (mano de obra) | 0.202 | 17.39 | 3.51 |
| mo113 | h | Peón ordinario construcción. (mano de obra) | 0.293 | 16.13 | 4.73 |
| % | % | Costes directos complementarios | 2 % | 47.86 | 0.96 |
|  |  | Costes directos |  |  | 48.82 |
