# Vierteaguas de madera, de una sola pieza

- Propiedad del archivo: CYPE Ingenieros S.A.
- Formato: FIEBDC-3/2016
- Programa: Generador de precios de la construcción. CYPE Ingenieros, S.A.
- Fecha: 08/03/2024
- Ámbito geográfico: Región de Murcia
- Divisa: EUR
- Costes indirectos: 3 %
- IVA: 21 %

## H Remates y ayudas

### HR Remates de fachada

#### HRM De madera

**HRM015** Ud Vierteaguas de madera, de una sola pieza.
Vierteaguas de madera aserrada de pino Oregón con acabado cepillado, de una sola pieza, de 500 mm de longitud, 300 mm de anchura y 52 mm de espesor, con goterón, barnizado en taller, empotrado en las jambas; colocación con adhesivo de caucho sintético; y sellado de las uniones con los muros con adhesivo de polímero MS.
Incluye: Replanteo de las piezas. Preparación y regularización del soporte. Colocación, aplomado, nivelación y alineación. Sellado de juntas y limpieza.
Criterio de medición de proyecto: Número de unidades previstas, según documentación gráfica de Proyecto.
Criterio de medición de obra: Se medirá el número de unidades realmente ejecutadas según especificaciones de Proyecto.

| Código | Ud | Descripción | Rendimiento | Precio | Importe |
|---|---|---|---|---|---|
| mt29tma140 | kg | Adhesivo de caucho sintético, de aplicación a dos caras, para revestimientos decorativos de madera. (material) | 0.045 | 4.1 | 0.185 |
| mt20vma015a | m³ | Madera aserrada de pino Oregón con acabado cepillado, para vierteaguas, de hasta 800 mm de longitud, hasta 400 mm de anchura y 52 mm de espesor, trabajada en taller. (material) | 0.008 | 911.07 | 7.289 |
| mt22www010b | Ud | Cartucho de 290 ml de sellador adhesivo monocomponente, neutro, superelástico, a base de polímero MS, color gris, con resistencia a la intemperie y a los rayos UV y elongación hasta rotura 750%. (material) | 0.062 | 5.29 | 0.328 |
| mo017 | h | Oficial 1ª carpintero. (mano de obra) | 0.249 | 22.86 | 5.692 |
| mo058 | h | Ayudante carpintero. (mano de obra) | 0.249 | 21.9 | 5.453 |
| % | % | Costes directos complementarios | 2 % | 18.947 | 0.379 |
|  |  | Costes directos |  |  | 19.326 |

Residuos:
- colocación: mt20vma015a; factor de residuo 0.0015
- colocación: mt22www010b; factor de residuo 0.06

## Recursos

**mt29tma140** kg Adhesivo de caucho sintético, de aplicación a dos caras, para revestimientos decorativos de madera
Datos técnicos: Coste energético 89.324 MJ; Emisión de CO2 3.894 kg
Residuos:
- embalaje: re170203 Plástico. (componente de residuo); rendimiento 0.005 kg; Código LER 17 02 03; Masa del elemento 1 kg; Volumen 0.001667 m3

**mt20vma015a** m³ Madera aserrada de pino Oregón con acabado cepillado
Datos técnicos: Coste energético 2240.875 MJ; Emisión de CO2 -65.808 kg; Código LER 17 02 01; Masa del elemento 50 kg; Volumen 0.045455 m3
Residuos:
- embalaje: re170203 Plástico; rendimiento 0.04 kg

**mt22www010b** Ud Cartucho de 290 ml de sellador adhesivo monocomponente
Datos técnicos: Coste energético 70.388 MJ; Emisión de CO2 3.428 kg; Código LER 17 09 04; Masa del elemento 0.421 kg; Volumen 0.000281 m3
Residuos:
- embalaje: re170203 Plástico; rendimiento 0.1 kg
