# Zócalo de hormigón polímero

- Propiedad del archivo: CYPE Ingenieros S.A.
- Formato: FIEBDC-3/2016
- Programa: Generador de precios de la construcción. CYPE Ingenieros, S.A.
- Fecha: 08/03/2024
- Ámbito geográfico: Región de Murcia
- Divisa: EUR
- Costes indirectos: 3 %
- IVA: 21 %

## H Remates y ayudas

### HR Remates de fachada

#### HRP De hormigón polímero

**HRP070** m Zócalo de hormigón polímero.
Zócalo de hormigón polímero de superficie pulida, color a elegir, de 100x20 mm, con anclaje metálico de acero inoxidable y grava adherida a la superficie en su cara inferior; colocación con adhesivo cementoso flexible y de gran adherencia, C2 S2 sobre una capa de regularización de mortero de cemento, industrial, con aditivo hidrófugo, M-15, sobre el que se introducen los anclajes metálicos; y sellado de las juntas entre piezas y, en su caso, de las uniones con los muros con masilla de poliuretano, previa aplicación de la imprimación.
Incluye: Replanteo de las piezas. Corte de las piezas. Colocación de reglas y plomadas sujetas al muro. Colocación, aplomado, nivelación y alineación. Sellado de juntas y limpieza.
Criterio de medición de proyecto: Longitud medida por su mayor desarrollo lineal, según documentación gráfica de Proyecto.
Criterio de medición de obra: Se medirá, por su mayor desarrollo lineal, la longitud realmente ejecutada según especificaciones de Proyecto, incluyendo la longitud que pudiera perderse en ingletes.

| Código | Ud | Descripción | Rendimiento | Precio | Importe |
|---|---|---|---|---|---|
| mt08aaa010a | m³ | Agua. (material) | 0.006 | 1.5 | 0.009 |
| mt09mif010la | t | Mortero industrial para albañilería, de cemento, color gris, con aditivo hidrófugo, categoría M-15 (resistencia a compresión 15 N/mm²), suministrado en sacos, según UNE-EN 998-2. (material) | 0.009 | 73.55 | 0.662 |
| mt20wwa040 | kg | Adhesivo cementoso flexible y de gran adherencia, C2 S2, según UNE-EN 12004. (material) | 3 | 0.5 | 1.500 |
| mt20zhp010l | m | Zócalo de hormigón polímero de superficie pulida, color a elegir, de 100x20 mm, con anclaje metálico de acero inoxidable y grava adherida a la superficie en su cara inferior, suministrado en piezas de hasta 1,3 m de longitud. (material) | 1.05 | 14.02 | 14.721 |
| mt20wwa025 | m | Perfil de espuma de polietileno, de 6 mm de diámetro, para relleno de juntas. (material) | 1.2 | 0.39 | 0.468 |
| mt20wwa035 | Ud | Cartucho de 250 cm³ de imprimación para masillas. (material) | 0.052 | 5.35 | 0.278 |
| mt20wwa030 | Ud | Cartucho de 310 cm³ de masilla de poliuretano impermeable. (material) | 0.103 | 7.32 | 0.754 |
| mo020 | h | Oficial 1ª construcción. (mano de obra) | 0.378 | 22.53 | 8.516 |
| mo113 | h | Peón ordinario construcción. (mano de obra) | 0.403 | 21.19 | 8.540 |
| % | % | Costes directos complementarios | 2 % | 35.448 | 0.709 |
|  |  | Costes directos |  |  | 36.157 |

Residuos:
- colocación: mt09mif010la; factor de residuo 0.00678461
- colocación: mt20wwa040 Adhesivo cementoso flexible y de gran adherencia, C2 S2, según UNE-EN 12004; factor de residuo 0.07
- colocación: mt20wwa025 Perfil de espuma de polietileno, de 6 mm de diámetro, para relleno de juntas; factor de residuo 0.060101
- colocación: mt20wwa030 Cartucho de 310 cm³ de masilla de poliuretano impermeable; factor de residuo 0.06

## Recursos

**mt08aaa010a** m³ Agua
Datos técnicos: Coste energético 60.000 MJ; Emisión de CO2 30.000 kg

**mt09mif010la** t Mortero industrial para albañilería
Datos técnicos: Coste energético 2099.395 MJ; Emisión de CO2 181.985 kg; Código LER 17 01 01; Masa del elemento 1000 kg; Volumen 0.666667 m3
Residuos:
- embalaje: re150101 Envases de papel y cartón. (componente de residuo); rendimiento 14.066 kg; Código LER 15 01 01; Masa del elemento 1 kg; Volumen 0.001333 m3
- embalaje: re170201 Madera. (componente de residuo); rendimiento 0.757 kg; Código LER 17 02 01; Masa del elemento 1 kg; Volumen 0.000909 m3
- embalaje: re170203 Plástico. (componente de residuo); rendimiento 0.299 kg; Código LER 17 02 03; Masa del elemento 1 kg; Volumen 0.001667 m3

**mt20wwa040** kg Adhesivo cementoso flexible y de gran adherencia, C2 S2, según UNE-EN 12004
Datos técnicos: Coste energético 4.091 MJ; Emisión de CO2 0.394 kg; Código LER 17 09 04; Masa del elemento 1 kg; Volumen 0.000667 m3
Residuos:
- embalaje: re170203 Plástico; rendimiento 0.003 kg

**mt20zhp010l** m Zócalo de hormigón polímero de superficie pulida
Datos técnicos: Coste energético 112.741 MJ; Emisión de CO2 4.291 kg
Residuos:
- embalaje: re170203 Plástico; rendimiento 0.002 kg

**mt20wwa025** m Perfil de espuma de polietileno, de 6 mm de diámetro, para relleno de juntas
Datos técnicos: Coste energético 0.368 MJ; Emisión de CO2 0.014 kg; Código LER 17 06 04; Masa del elemento 0.00198 kg; Volumen 0.000003 m3
Residuos:
- embalaje: re170203 Plástico; rendimiento 0.001 kg

**mt20wwa030** Ud Cartucho de 310 cm³ de masilla de poliuretano impermeable
Datos técnicos: Coste energético 12.716 MJ; Emisión de CO2 0.628 kg; Código LER 17 09 04; Masa del elemento 0.021 kg; Volumen 0.000014 m3
Residuos:
- embalaje: re170203 Plástico; rendimiento 0.1 kg
