# Torreta para fijación de antenas

- Propiedad del archivo: CYPE Ingenieros S.A.
- Formato: FIEBDC-3/2016
- Programa: Generador de precios de la construcción. CYPE Ingenieros, S.A.
- Fecha: 04/03/2022
- Ámbito geográfico: Región de Murcia
- Divisa: EUR
- Costes indirectos: 3 %
- IVA: 21 %

## I Instalaciones

### IA Audiovisuales

#### IAA Red de cables coaxiales

**IAA032** Ud Torreta para fijación de antenas.
Torreta para fijación de 1 antena, de 5 m de altura. Incluso grupo de vientos para sujeción de la torreta, anclajes y cuantos accesorios sean necesarios para su correcta instalación.
Incluye: Replanteo. Montaje.
Criterio de medición de proyecto: Número de unidades previstas, según documentación gráfica de Proyecto.
Criterio de medición de obra: Se medirá el número de unidades realmente ejecutadas según especificaciones de Proyecto.

| Código | Ud | Descripción | Rendimiento | Precio | Importe |
|---|---|---|---|---|---|
| mt40saf010dl | Ud | Mástil para fijación de antenas, de tubo de acero con tratamiento anticorrosión, de 2,5 m de altura, 35 mm de diámetro y 1,5 mm de espesor, unión por enchufe. Incluso accesorios. (material) | 1 | 18.97 | 18.970 |
| mt40saf030f | Ud | Tramo superior para torreta de sujeción de antena, de 2,5 m de altura y sección triangular de 180 mm de lado, de tubo de acero de 20 mm de diámetro y celosía de acero de 7 mm de diámetro, con tratamiento anticorrosión, unión por enchufe. Incluso accesorios. (material) | 1 | 104.7 | 104.700 |
| mt40saf031a | Ud | Placa base rígida, cuadrada, para soldar o atornillar, para fijación de tramo de sección triangular mediante unión por enchufe, incluso accesorios de fijación. (material) | 1 | 16.54 | 16.540 |
| mt40saf040a | m | Cable de acero de 2 mm de diámetro, para grupo de vientos de sujeción de torreta. Incluso placa base, herrajes y tensores. (material) | 25 | 1.46 | 36.500 |
| mo001 | h | Oficial 1ª instalador de telecomunicaciones. (mano de obra) | 3.508 | 20.87 | 73.212 |
| mo056 | h | Ayudante instalador de telecomunicaciones. (mano de obra) | 3.508 | 19.58 | 68.687 |
| % | % | Costes directos complementarios | 2 % | 318.609 | 6.372 |
|  |  | Costes directos |  |  | 324.981 |

Residuos:
- colocación: mt40saf030f; factor de residuo 0.02
- colocación: mt40saf031a; factor de residuo 0.02
- colocación: mt40saf040a; factor de residuo 0.0158367

## Recursos

**mt40saf010dl** Ud Mástil para fijación de antenas
Datos técnicos: Coste energético 40.319 MJ; Emisión de CO2 2.117 kg
Residuos:
- embalaje: re150101 Envases de papel y cartón. (componente de residuo); rendimiento 0.03 kg; Código LER 15 01 01; Masa del elemento 1 kg; Volumen 0.001333 m3

**mt40saf030f** Ud Tramo superior para torreta de sujeción de antena
Datos técnicos: Coste energético 172.846 MJ; Emisión de CO2 8.956 kg; Código LER 17 04 05; Masa del elemento 17.25 kg; Volumen 0.008214 m3
Residuos:
- embalaje: re170203 Plástico. (componente de residuo); rendimiento 0.04 kg; Código LER 17 02 03; Masa del elemento 1 kg; Volumen 0.001667 m3

**mt40saf031a** Ud Placa base rígida
Datos técnicos: Coste energético 57.933 MJ; Emisión de CO2 2.994 kg; Código LER 17 04 05; Masa del elemento 5.56 kg; Volumen 0.002648 m3
Residuos:
- embalaje: re170203 Plástico; rendimiento 0.04 kg

**mt40saf040a** m Cable de acero de 2 mm de diámetro
Datos técnicos: Coste energético 0.277 MJ; Emisión de CO2 0.069 kg; Código LER 17 04 11; Masa del elemento 0.0245 kg; Volumen 0.000016 m3
Residuos:
- embalaje: re150101 Envases de papel y cartón; rendimiento 0.067 kg
