# Torreta para fijación de antenas

- Propiedad del archivo: CYPE Ingenieros S.A.
- Formato: FIEBDC-3/2016
- Programa: Generador de precios de la construcción. CYPE Ingenieros, S.A.
- Fecha: 04/03/2022
- Ámbito geográfico: Región de Murcia
- Divisa: EUR
- Costes indirectos: 3 %
- IVA: 21 %

## I Instalaciones

### IA Audiovisuales

#### IAA Red de cables coaxiales

**IAA032** Ud Torreta para fijación de antenas.
Torreta para fijación de 4 antenas, de 10,5 m de altura. Incluso grupo de vientos para sujeción de la torreta, anclajes y cuantos accesorios sean necesarios para su correcta instalación.
Incluye: Replanteo. Montaje.
Criterio de medición de proyecto: Número de unidades previstas, según documentación gráfica de Proyecto.
Criterio de medición de obra: Se medirá el número de unidades realmente ejecutadas según especificaciones de Proyecto.

| Código | Ud | Descripción | Rendimiento | Precio | Importe |
|---|---|---|---|---|---|
| mt40saf010hm | Ud | Mástil para fijación de antenas, de tubo de acero con tratamiento anticorrosión, de 3 m de altura, 40 mm de diámetro y 1,5 mm de espesor, unión por enchufe. Incluso accesorios. (material) | 1 | 25.27 | 25.270 |
| mt40saf020f | Ud | Tramo superior para torreta de sujeción de antena, de 2,5 m de altura y sección triangular de 250 mm de lado, de tubo de acero de 20 mm de diámetro y celosía de acero de 7 mm de diámetro, con tratamiento anticorrosión, unión roscada. Incluso accesorios. (material) | 1 | 138 | 138.000 |
| mt40saf020c | Ud | Tramo intermedio para torreta de sujeción de antena, de 2,5 m de altura y sección triangular de 250 mm de lado, de tubo de acero de 20 mm de diámetro y celosía de acero de 7 mm de diámetro, con tratamiento anticorrosión, unión roscada. Incluso accesorios. (material) | 1 | 148.41 | 148.410 |
| mt40saf020a | Ud | Tramo inferior para torreta de sujeción de antena, de 2,5 m de altura y sección triangular de 250 mm de lado, de tubo de acero de 20 mm de diámetro y celosía de acero de 7 mm de diámetro, con tratamiento anticorrosión, unión roscada. Incluso accesorios. (material) | 1 | 148.41 | 148.410 |
| mt40saf021a | Ud | Placa base rígida, cuadrada, para soldar o atornillar, para fijación de tramo de sección triangular mediante unión roscada, incluso accesorios de fijación. (material) | 1 | 40.76 | 40.760 |
| mt40saf040b | m | Cable de acero de 3 mm de diámetro, para grupo de vientos de sujeción de torreta. Incluso placa base, herrajes y tensores. (material) | 30 | 1.6 | 48.000 |
| mo001 | h | Oficial 1ª instalador de telecomunicaciones. (mano de obra) | 5.513 | 20.87 | 115.056 |
| mo056 | h | Ayudante instalador de telecomunicaciones. (mano de obra) | 5.513 | 19.58 | 107.945 |
| % | % | Costes directos complementarios | 2 % | 771.851 | 15.437 |
|  |  | Costes directos |  |  | 787.288 |

Residuos:
- colocación: mt40saf020f; factor de residuo 0.02
- colocación: mt40saf020c; factor de residuo 0.02
- colocación: mt40saf020a; factor de residuo 0.02
- colocación: mt40saf021a; factor de residuo 0.02
- colocación: mt40saf040b; factor de residuo 0.0156498

## Recursos

**mt40saf010hm** Ud Mástil para fijación de antenas
Datos técnicos: Coste energético 55.064 MJ; Emisión de CO2 2.882 kg
Residuos:
- embalaje: re150101 Envases de papel y cartón. (componente de residuo); rendimiento 0.03 kg; Código LER 15 01 01; Masa del elemento 1 kg; Volumen 0.001333 m3

**mt40saf020f** Ud Tramo superior para torreta de sujeción de antena
Datos técnicos: Coste energético 342.413 MJ; Emisión de CO2 17.753 kg; Código LER 17 04 05; Masa del elemento 34.5 kg; Volumen 0.016429 m3
Residuos:
- embalaje: re170203 Plástico. (componente de residuo); rendimiento 0.04 kg; Código LER 17 02 03; Masa del elemento 1 kg; Volumen 0.001667 m3

**mt40saf020c** Ud Tramo intermedio para torreta de sujeción de antena
Datos técnicos: Coste energético 404.342 MJ; Emisión de CO2 20.966 kg; Código LER 17 04 05; Masa del elemento 40.8 kg; Volumen 0.019429 m3
Residuos:
- embalaje: re170203 Plástico; rendimiento 0.04 kg

**mt40saf020a** Ud Tramo inferior para torreta de sujeción de antena
Datos técnicos: Coste energético 430.883 MJ; Emisión de CO2 22.343 kg; Código LER 17 04 05; Masa del elemento 43.5 kg; Volumen 0.020714 m3
Residuos:
- embalaje: re170203 Plástico; rendimiento 0.04 kg

**mt40saf021a** Ud Placa base rígida
Datos técnicos: Coste energético 154.660 MJ; Emisión de CO2 8.012 kg; Código LER 17 04 05; Masa del elemento 15.4 kg; Volumen 0.007333 m3
Residuos:
- embalaje: re170203 Plástico; rendimiento 0.04 kg

**mt40saf040b** m Cable de acero de 3 mm de diámetro
Datos técnicos: Coste energético 0.581 MJ; Emisión de CO2 0.085 kg; Código LER 17 04 11; Masa del elemento 0.0554 kg; Volumen 0.000037 m3
Residuos:
- embalaje: re150101 Envases de papel y cartón; rendimiento 0.067 kg
