# Combinación de tres unidades exteriores de aire acondicionado Airstage V-II

- Propiedad del archivo: CYPE INGENIEROS, S.A.
- Formato: FIEBDC-3/2002
- Ámbito geográfico: Región de Murcia
- Divisa: EUR
- Costes indirectos: 3.00 %
- IVA: 21.00 %

**IBF010** Ud Combinación de tres unidades exteriores de aire acondicionado Airstage V-II, sistema VRF bomba de calor, modelo AJYA306LALH "FUJITSU", formada por dos unidades modelo AJYA108LALH y una unidad modelo AJYA090LALH, con compresores DC Twin Rotary con tecnología Inverter y ventiladores DFC con motor DC con tecnología Inverter, nº máximo de unidades interiores conectables 48, rango de capacidad de unidades interiores conectables desde 47,5 hasta 142,5 kW, potencia frigorífica 95 kW (temperatura de bulbo húmedo del aire interior 27°C, temperatura de bulbo seco del aire interior 19°C, temperatura de bulbo húmedo del aire exterior 35°C, temperatura de bulbo seco del aire exterior 24°C), potencia calorífica 106,5 kW (temperatura de bulbo húmedo del aire interior 20°C, temperatura de bulbo seco del aire interior 15°C, temperatura de bulbo húmedo del aire exterior 7°C, temperatura de bulbo seco del aire exterior 6°C), EER/COP: 3,52/4,04, alimentación trifásica (400V/50Hz), consumo eléctrico en refrigeración/calefacción: 26,97/26,39 kW, caudal de aire máximo 11100 x 3 m³/h, presión sonora máxima en refrigeración/calefacción: 64/63 dBA, anchura 930 x 3 mm, profundidad 765 mm, altura 1690 mm, peso 275 x 2 + 220 kg, diámetro de conexión de la tubería de líquido 19,05 mm, diámetro de conexión de la tubería de gas 34,92 mm, refrigerante R-410A, carga de refrigerante 11,8 x 2 + 11,2 kg, rango de funcionamiento de temperatura del aire exterior en refrigeración desde -5 hasta 46°C, rango de funcionamiento de temperatura del aire exterior en calefacción desde -20 hasta 21°C.
Combinación de tres unidades exteriores de aire acondicionado Airstage V-II, sistema VRF bomba de calor, modelo AJYA306LALH "FUJITSU", formada por dos unidades modelo AJYA108LALH y una unidad modelo AJYA090LALH, con compresores DC Twin Rotary con tecnología Inverter y ventiladores DFC con motor DC con tecnología Inverter, nº máximo de unidades interiores conectables 48, rango de capacidad de unidades interiores conectables desde 47,5 hasta 142,5 kW, potencia frigorífica 95 kW (temperatura de bulbo húmedo del aire interior 27°C, temperatura de bulbo seco del aire interior 19°C, temperatura de bulbo húmedo del aire exterior 35°C, temperatura de bulbo seco del aire exterior 24°C), potencia calorífica 106,5 kW (temperatura de bulbo húmedo del aire interior 20°C, temperatura de bulbo seco del aire interior 15°C, temperatura de bulbo húmedo del aire exterior 7°C, temperatura de bulbo seco del aire exterior 6°C), EER/COP: 3,52/4,04, alimentación trifásica (400V/50Hz), consumo eléctrico en refrigeración/calefacción: 26,97/26,39 kW, caudal de aire máximo 11100 x 3 m³/h, presión sonora máxima en refrigeración/calefacción: 64/63 dBA, anchura 930 x 3 mm, profundidad 765 mm, altura 1690 mm, peso 275 x 2 + 220 kg, diámetro de conexión de la tubería de líquido 19,05 mm, diámetro de conexión de la tubería de gas 34,92 mm, refrigerante R-410A, carga de refrigerante 11,8 x 2 + 11,2 kg, rango de funcionamiento de temperatura del aire exterior en refrigeración desde -5 hasta 46°C, rango de funcionamiento de temperatura del aire exterior en calefacción desde -20 hasta 21°C.
Incluye: Replanteo. Colocación y fijación. Conexión a las líneas frigoríficas. Conexión a la red eléctrica. Conexión a la red de desagüe. Puesta en marcha.
Criterio de medición de proyecto: Número de unidades previstas, según documentación gráfica de Proyecto.
Criterio de medición de obra: Se medirá el número de unidades realmente ejecutadas según especificaciones de Proyecto.
Criterio de valoración económica: El precio no incluye los elementos antivibratorios de suelo, la canalización ni el cableado eléctrico de alimentación.

| Código | Ud | Descripción | Rendimiento | Precio | Importe |
|---|---|---|---|---|---|
| mt42fuj024a | Ud | Combinación de tres unidades exteriores de aire acondicionado Airstage V-II, sistema VRF bomba de calor, modelo AJYA306LALH "FUJITSU", formada por dos unidades modelo AJYA108LALH y una unidad modelo AJYA090LALH, con compresores DC Twin Rotary con tecnología Inverter y ventiladores DFC con motor DC con tecnología Inverter, nº máximo de unidades interiores conectables 48, rango de capacidad de unidades interiores conectables desde 47,5 hasta 142,5 kW, potencia frigorífica 95 kW (temperatura de bulbo húmedo del aire interior 27°C, temperatura de bulbo seco del aire interior 19°C, temperatura de bulbo húmedo del aire exterior 35°C, temperatura de bulbo seco del aire exterior 24°C), potencia calorífica 106,5 kW (temperatura de bulbo húmedo del aire interior 20°C, temperatura de bulbo seco del aire interior 15°C, temperatura de bulbo húmedo del aire exterior 7°C, temperatura de bulbo seco del aire exterior 6°C), EER/COP: 3,52/4,04, alimentación trifásica (400V/50Hz), consumo eléctrico en refrigeración/calefacción: 26,97/26,39 kW, caudal de aire máximo 11100 x 3 m³/h, presión sonora máxima en refrigeración/calefacción: 64/63 dBA, anchura 930 x 3 mm, profundidad 765 mm, altura 1690 mm, peso 275 x 2 + 220 kg, diámetro de conexión de la tubería de líquido 19,05 mm, diámetro de conexión de la tubería de gas 34,92 mm, refrigerante R-410A, carga de refrigerante 11,8 x 2 + 11,2 kg, rango de funcionamiento de temperatura del aire exterior en refrigeración desde -5 hasta 46°C, rango de funcionamiento de temperatura del aire exterior en calefacción desde -20 hasta 21°C. (material) | 1.000 | 39358.00 | 39358.00 |
| mo005 | h | Oficial 1ª instalador de climatización. (mano de obra) | 9.112 | 19.78 | 180.24 |
| mo104 | h | Ayudante instalador de climatización. (mano de obra) | 9.112 | 18.52 | 168.75 |
| % | % | Costes directos complementarios | 2 % | 39706.99 | 794.14 |
|  |  | Costes directos |  |  | 40501.13 |
