# Unidad exterior de aire acondicionado Airstage V-II

- Propiedad del archivo: CYPE INGENIEROS, S.A.
- Formato: FIEBDC-3/2002
- Ámbito geográfico: Región de Murcia
- Divisa: EUR
- Costes indirectos: 3.00 %
- IVA: 21.00 %

**IBF010** Ud Unidad exterior de aire acondicionado Airstage V-II, sistema VRF bomba de calor, modelo AJYA72LALH "FUJITSU", con compresor DC Twin Rotary con tecnología Inverter y ventilador DFC con motor DC con tecnología Inverter, nº máximo de unidades interiores conectables 15, rango de capacidad de unidades interiores conectables desde 11,2 hasta 33,6 kW, potencia frigorífica 22,4 kW (temperatura de bulbo húmedo del aire interior 27°C, temperatura de bulbo seco del aire interior 19°C, temperatura de bulbo húmedo del aire exterior 35°C, temperatura de bulbo seco del aire exterior 24°C), potencia calorífica 25 kW (temperatura de bulbo húmedo del aire interior 20°C, temperatura de bulbo seco del aire interior 15°C, temperatura de bulbo húmedo del aire exterior 7°C, temperatura de bulbo seco del aire exterior 6°C), EER/COP: 4,07/4,37, alimentación trifásica (400V/50Hz), consumo eléctrico en refrigeración/calefacción: 5,51/5,72 kW, caudal de aire máximo 11100 m³/h, presión sonora máxima en refrigeración/calefacción: 56/58 dBA, anchura 930 mm, profundidad 765 mm, altura 1690 mm, peso 220 kg, diámetro de conexión de la tubería de líquido 12,7 mm, diámetro de conexión de la tubería de gas 22,2 mm, refrigerante R-410A, carga de refrigerante 11,2 kg, rango de funcionamiento de temperatura del aire exterior en refrigeración desde -15 hasta 46°C, rango de funcionamiento de temperatura del aire exterior en calefacción desde -20 hasta 21°C.
Unidad exterior de aire acondicionado Airstage V-II, sistema VRF bomba de calor, modelo AJYA72LALH "FUJITSU", con compresor DC Twin Rotary con tecnología Inverter y ventilador DFC con motor DC con tecnología Inverter, nº máximo de unidades interiores conectables 15, rango de capacidad de unidades interiores conectables desde 11,2 hasta 33,6 kW, potencia frigorífica 22,4 kW (temperatura de bulbo húmedo del aire interior 27°C, temperatura de bulbo seco del aire interior 19°C, temperatura de bulbo húmedo del aire exterior 35°C, temperatura de bulbo seco del aire exterior 24°C), potencia calorífica 25 kW (temperatura de bulbo húmedo del aire interior 20°C, temperatura de bulbo seco del aire interior 15°C, temperatura de bulbo húmedo del aire exterior 7°C, temperatura de bulbo seco del aire exterior 6°C), EER/COP: 4,07/4,37, alimentación trifásica (400V/50Hz), consumo eléctrico en refrigeración/calefacción: 5,51/5,72 kW, caudal de aire máximo 11100 m³/h, presión sonora máxima en refrigeración/calefacción: 56/58 dBA, anchura 930 mm, profundidad 765 mm, altura 1690 mm, peso 220 kg, diámetro de conexión de la tubería de líquido 12,7 mm, diámetro de conexión de la tubería de gas 22,2 mm, refrigerante R-410A, carga de refrigerante 11,2 kg, rango de funcionamiento de temperatura del aire exterior en refrigeración desde -15 hasta 46°C, rango de funcionamiento de temperatura del aire exterior en calefacción desde -20 hasta 21°C.
Incluye: Replanteo. Colocación y fijación. Conexión a las líneas frigoríficas. Conexión a la red eléctrica. Conexión a la red de desagüe. Puesta en marcha.
Criterio de medición de proyecto: Número de unidades previstas, según documentación gráfica de Proyecto.
Criterio de medición de obra: Se medirá el número de unidades realmente ejecutadas según especificaciones de Proyecto.
Criterio de valoración económica: El precio no incluye los elementos antivibratorios de suelo, la canalización ni el cableado eléctrico de alimentación.

| Código | Ud | Descripción | Rendimiento | Precio | Importe |
|---|---|---|---|---|---|
| mt42fuj022a | Ud | Unidad exterior de aire acondicionado Airstage V-II, sistema VRF bomba de calor, modelo AJYA72LALH "FUJITSU", con compresor DC Twin Rotary con tecnología Inverter y ventilador DFC con motor DC con tecnología Inverter, nº máximo de unidades interiores conectables 15, rango de capacidad de unidades interiores conectables desde 11,2 hasta 33,6 kW, potencia frigorífica 22,4 kW (temperatura de bulbo húmedo del aire interior 27°C, temperatura de bulbo seco del aire interior 19°C, temperatura de bulbo húmedo del aire exterior 35°C, temperatura de bulbo seco del aire exterior 24°C), potencia calorífica 25 kW (temperatura de bulbo húmedo del aire interior 20°C, temperatura de bulbo seco del aire interior 15°C, temperatura de bulbo húmedo del aire exterior 7°C, temperatura de bulbo seco del aire exterior 6°C), EER/COP: 4,07/4,37, alimentación trifásica (400V/50Hz), consumo eléctrico en refrigeración/calefacción: 5,51/5,72 kW, caudal de aire máximo 11100 m³/h, presión sonora máxima en refrigeración/calefacción: 56/58 dBA, anchura 930 mm, profundidad 765 mm, altura 1690 mm, peso 220 kg, diámetro de conexión de la tubería de líquido 12,7 mm, diámetro de conexión de la tubería de gas 22,2 mm, refrigerante R-410A, carga de refrigerante 11,2 kg, rango de funcionamiento de temperatura del aire exterior en refrigeración desde -15 hasta 46°C, rango de funcionamiento de temperatura del aire exterior en calefacción desde -20 hasta 21°C. (material) | 1.000 | 10189.00 | 10189.00 |
| mo005 | h | Oficial 1ª instalador de climatización. (mano de obra) | 6.030 | 19.78 | 119.27 |
| mo104 | h | Ayudante instalador de climatización. (mano de obra) | 6.030 | 18.52 | 111.68 |
| % | % | Costes directos complementarios | 2 % | 10419.95 | 208.40 |
|  |  | Costes directos |  |  | 10628.35 |
