# Unidad exterior de aire acondicionado

- Propiedad del archivo: CYPE Ingenieros S.A.
- Formato: FIEBDC-3/2016
- Programa: Generador de precios de la construcción. CYPE Ingenieros, S.A.
- Fecha: 07/07/2023
- Ámbito geográfico: Región de Murcia
- Divisa: EUR
- Costes indirectos: 3 %
- IVA: 21 %

## I Instalaciones

### IB Sistemas de climatización

#### IBR Sistema MRV (Haier)

**IBR010** Ud Unidad exterior de aire acondicionado.
Unidad exterior de aire acondicionado, sistema de volumen de refrigerante variable MRV S II, modelo AU042FNERA "HAIER", compresor DC Twin Rotary con tecnología Inverter, potencia frigorífica 12,1 kW (temperatura de bulbo seco del aire interior 27°C, temperatura de bulbo húmedo del aire interior 19°C, temperatura de bulbo seco del aire exterior 35°C, temperatura de bulbo húmedo del aire exterior 24°C), potencia calorífica 12,1 kW (temperatura de bulbo seco del aire interior 20°C, temperatura de bulbo seco del aire exterior 7°C, temperatura de bulbo húmedo del aire exterior 6°C), alimentación monofásica (230V/50Hz), consumo eléctrico en refrigeración 4,25 kW, consumo eléctrico en calefacción 4,1 kW, EER 2,85, COP 2,95, SEER 4,9, SCOP 3,5, caudal de aire 5400 m³/h, presión sonora 58 dBA, potencia sonora 60 dBA, dimensiones (anchura x profundidad x altura) 950x370x965 mm, peso 90 kg, diámetro de conexión de la tubería de gas 15,88 mm, diámetro de conexión de la tubería de líquido 9,52 mm, refrigerante R-410A, carga de refrigerante 3,3 kg, rango de conexión de unidades interiores del 50% al 130%, nº máximo de unidades interiores conectables 7, rango de funcionamiento de temperatura del aire exterior en refrigeración desde -15 hasta 50°C, rango de funcionamiento de temperatura del aire exterior en calefacción desde -15 hasta 21°C, longitud máxima de tubería 120 m, longitud máxima entre unidad exterior y unidad interior más alejada 60 m, diferencia máxima de altura de instalación 30 m entre la unidad exterior y las unidades interiores. Incluso elementos antivibratorios de suelo.
Criterio de valoración económica: El precio no incluye la canalización ni el cableado eléctrico de alimentación.
Incluye: Replanteo. Colocación y fijación. Conexión a las líneas frigoríficas. Conexión a la red eléctrica. Conexión a la red de desagüe. Puesta en marcha.
Criterio de medición de proyecto: Número de unidades previstas, según documentación gráfica de Proyecto.
Criterio de medición de obra: Se medirá el número de unidades realmente ejecutadas según especificaciones de Proyecto.

| Código | Ud | Descripción | Rendimiento | Precio | Importe |
|---|---|---|---|---|---|
| mt42hai001a | Ud | Unidad exterior de aire acondicionado, sistema de volumen de refrigerante variable MRV S II, modelo AU042FNERA "HAIER", compresor DC Twin Rotary con tecnología Inverter, potencia frigorífica 12,1 kW (temperatura de bulbo seco del aire interior 27°C, temperatura de bulbo húmedo del aire interior 19°C, temperatura de bulbo seco del aire exterior 35°C, temperatura de bulbo húmedo del aire exterior 24°C), potencia calorífica 12,1 kW (temperatura de bulbo seco del aire interior 20°C, temperatura de bulbo seco del aire exterior 7°C, temperatura de bulbo húmedo del aire exterior 6°C), alimentación monofásica (230V/50Hz), consumo eléctrico en refrigeración 4,25 kW, consumo eléctrico en calefacción 4,1 kW, EER 2,85, COP 2,95, SEER 4,9, SCOP 3,5, caudal de aire 5400 m³/h, presión sonora 58 dBA, potencia sonora 60 dBA, dimensiones (anchura x profundidad x altura) 950x370x965 mm, peso 90 kg, diámetro de conexión de la tubería de gas 15,88 mm, diámetro de conexión de la tubería de líquido 9,52 mm, refrigerante R-410A, carga de refrigerante 3,3 kg, rango de conexión de unidades interiores del 50% al 130%, nº máximo de unidades interiores conectables 7, rango de funcionamiento de temperatura del aire exterior en refrigeración desde -15 hasta 50°C, rango de funcionamiento de temperatura del aire exterior en calefacción desde -15 hasta 21°C, longitud máxima de tubería 120 m, longitud máxima entre unidad exterior y unidad interior más alejada 60 m, diferencia máxima de altura de instalación 30 m entre la unidad exterior y las unidades interiores. (material) | 1 | 5512 | 5512.000 |
| mt42www080 | Ud | Kit de amortiguadores antivibración de suelo, formado por cuatro amortiguadores de caucho, con sus tornillos, tuercas y arandelas correspondientes. (material) | 1 | 8 | 8.000 |
| mo005 | h | Oficial 1ª instalador de climatización. (mano de obra) | 3.849 | 22.41 | 86.256 |
| mo104 | h | Ayudante instalador de climatización. (mano de obra) | 3.849 | 21.04 | 80.983 |
| % | % | Costes directos complementarios | 2 % | 5687.239 | 113.745 |
|  |  | Costes directos |  |  | 5800.984 |
