# Derivación para línea frigorífica de líquido y de gas

- Propiedad del archivo: CYPE Ingenieros S.A.
- Formato: FIEBDC-3/2016
- Programa: Generador de precios de la construcción. CYPE Ingenieros, S.A.
- Fecha: 07/07/2023
- Ámbito geográfico: Región de Murcia
- Divisa: EUR
- Costes indirectos: 3 %
- IVA: 21 %

## I Instalaciones

### IB Sistemas de climatización

#### IBR Sistema MRV (Haier)

**IBR515** Ud Derivación para línea frigorífica de líquido y de gas.
Conjunto de dos juntas, una para la línea de líquido y otra para la línea de gas, modelo FQG-B335A "HAIER", con una potencia frigorífica total menor de 33,5 kW de las unidades interiores conectadas aguas abajo.
Incluye: Conexionado.
Criterio de medición de proyecto: Número de unidades previstas, según documentación gráfica de Proyecto.
Criterio de medición de obra: Se medirá el número de unidades realmente ejecutadas según especificaciones de Proyecto.

| Código | Ud | Descripción | Rendimiento | Precio | Importe |
|---|---|---|---|---|---|
| mt42hai604a | Ud | Conjunto de dos juntas, una para la línea de líquido y otra para la línea de gas, modelo FQG-B335A "HAIER", con una potencia frigorífica total menor de 33,5 kW de las unidades interiores conectadas aguas abajo. (material) | 1 | 165 | 165.000 |
| mo005 | h | Oficial 1ª instalador de climatización. (mano de obra) | 0.05 | 22.41 | 1.121 |
| mo104 | h | Ayudante instalador de climatización. (mano de obra) | 0.05 | 21.04 | 1.052 |
| % | % | Costes directos complementarios | 2 % | 167.173 | 3.343 |
|  |  | Costes directos |  |  | 170.516 |
