# Derivación para línea frigorífica de líquido, de succión de gas y de gas de alta presión

- Propiedad del archivo: CYPE Ingenieros S.A.
- Formato: FIEBDC-3/2016
- Programa: Generador de precios de la construcción. CYPE Ingenieros, S.A.
- Fecha: 07/07/2023
- Ámbito geográfico: Región de Murcia
- Divisa: EUR
- Costes indirectos: 3 %
- IVA: 21 %

## I Instalaciones

### IB Sistemas de climatización

#### IBR Sistema MRV (Haier)

**IBR520** Ud Derivación para línea frigorífica de líquido, de succión de gas y de gas de alta presión.
Conjunto de tres juntas, una para la línea de líquido, otra para la línea de succión de gas y otra para la línea de gas de alta presión, modelo FQG-R335A "HAIER", con una potencia frigorífica total menor de 33,5 kW de las unidades interiores conectadas aguas abajo.
Incluye: Conexionado.
Criterio de medición de proyecto: Número de unidades previstas, según documentación gráfica de Proyecto.
Criterio de medición de obra: Se medirá el número de unidades realmente ejecutadas según especificaciones de Proyecto.

| Código | Ud | Descripción | Rendimiento | Precio | Importe |
|---|---|---|---|---|---|
| mt42hai605a | Ud | Conjunto de tres juntas, una para la línea de líquido, otra para la línea de succión de gas y otra para la línea de gas de alta presión, modelo FQG-R335A "HAIER", con una potencia frigorífica total menor de 33,5 kW de las unidades interiores conectadas aguas abajo. (material) | 1 | 290 | 290.000 |
| mo005 | h | Oficial 1ª instalador de climatización. (mano de obra) | 0.05 | 22.41 | 1.121 |
| mo104 | h | Ayudante instalador de climatización. (mano de obra) | 0.05 | 21.04 | 1.052 |
| % | % | Costes directos complementarios | 2 % | 292.173 | 5.843 |
|  |  | Costes directos |  |  | 298.016 |
