# Cable bus de comunicaciones

- Propiedad del archivo: CYPE Ingenieros S.A.
- Formato: FIEBDC-3/2016
- Programa: Generador de precios de la construcción. CYPE Ingenieros, S.A.
- Fecha: 07/07/2023
- Ámbito geográfico: Región de Murcia
- Divisa: EUR
- Costes indirectos: 3 %
- IVA: 21 %

## I Instalaciones

### IB Sistemas de climatización

#### IBR Sistema MRV (Haier)

**IBR550** m Cable bus de comunicaciones.
Cable bus de comunicaciones, apantallado, de 2 hilos.
Criterio de valoración económica: El precio no incluye la canalización.
Incluye: Tendido del cable. Conexionado.
Criterio de medición de proyecto: Longitud medida según documentación gráfica de Proyecto.
Criterio de medición de obra: Se medirá la longitud realmente ejecutada según especificaciones de Proyecto.

| Código | Ud | Descripción | Rendimiento | Precio | Importe |
|---|---|---|---|---|---|
| mt42hai910a | m | Cable bus de comunicaciones, apantallado, de 2 hilos (material) | 1 | 8 | 8.000 |
| mo005 | h | Oficial 1ª instalador de climatización. (mano de obra) | 0.05 | 22.41 | 1.121 |
| mo104 | h | Ayudante instalador de climatización. (mano de obra) | 0.05 | 21.04 | 1.052 |
| % | % | Costes directos complementarios | 2 % | 10.173 | 0.203 |
|  |  | Costes directos |  |  | 10.376 |

Residuos:
- colocación: mt42hai910a Cable bus de comunicaciones, apantallado, de 2 hilos; factor de residuo 0.011

## Recursos

**mt42hai910a** m Cable bus de comunicaciones, apantallado, de 2 hilos
Datos técnicos: Coste energético 1.701 MJ; Emisión de CO2 0.098 kg; Código LER 17 04 11; Masa del elemento 0.045 kg; Volumen 0.00003 m3
Residuos:
- embalaje: re150101 Envases de papel y cartón. (componente de residuo); rendimiento 0.078 kg; Código LER 15 01 01; Masa del elemento 1 kg; Volumen 0.001333 m3
