# Acumulador de agua a gas, convencional

- Propiedad del archivo: CYPE Ingenieros S.A.
- Formato: FIEBDC-3/2016
- Programa: Generador de precios de la construcción. CYPE Ingenieros, S.A.
- Fecha: 08/03/2024
- Ámbito geográfico: Región de Murcia
- Divisa: EUR
- Costes indirectos: 3 %
- IVA: 21 %

## I Instalaciones

### IC Calefacción, refrigeración, climatización y A.C.S.

#### ICA Agua caliente

**ICA040** Ud Acumulador de agua a gas, convencional.
Acumulador a gas natural para el servicio de A.C.S., de suelo, cámara de combustión abierta y tiro natural, encendido piezoeléctrico, con llama piloto, capacidad 155 l, quemador modulante de 6,8 kW de potencia máxima, eficiencia energética clase B, perfil de consumo L, de 1477 mm de altura y 500 mm de diámetro, con depósito de acero esmaltado, aislamiento de espuma de poliuretano libre de CFC, carcasa de acero con recubrimiento de pintura plástica blanca, dispositivo cortatiro, ánodo de sacrificio de magnesio y mando para selección de la temperatura de acumulación del agua entre 35 y 75°C, sin incluir el conducto para evacuación de los productos de la combustión. Incluso soporte y anclajes de fijación a paramento vertical, llaves de corte de esfera, válvula de seguridad y latiguillos flexibles, tanto en la entrada de agua como en la salida. Totalmente montado, conexionado y probado.
Incluye: Replanteo del aparato. Fijación en paramento mediante elementos de anclaje. Colocación del aparato y accesorios. Conexionado con las redes de conducción de agua, eléctrica y de tierra. Puesta en marcha.
Criterio de medición de proyecto: Número de unidades previstas, según documentación gráfica de Proyecto.
Criterio de medición de obra: Se medirá el número de unidades realmente ejecutadas según especificaciones de Proyecto.

| Código | Ud | Descripción | Rendimiento | Precio | Importe |
|---|---|---|---|---|---|
| mt38agj010f | Ud | Acumulador a gas natural para el servicio de A.C.S., de suelo, cámara de combustión abierta y tiro natural, encendido piezoeléctrico, con llama piloto, capacidad 155 l, quemador modulante de 6,8 kW de potencia máxima, eficiencia energética clase B, perfil de consumo L, de 1477 mm de altura y 500 mm de diámetro, con depósito de acero esmaltado, aislamiento de espuma de poliuretano libre de CFC, carcasa de acero con recubrimiento de pintura plástica blanca, dispositivo cortatiro, ánodo de sacrificio de magnesio y mando para selección de la temperatura de acumulación del agua entre 35 y 75°C. (material) | 1 | 950.6 | 950.600 |
| mt37sve010b | Ud | Válvula de esfera de latón niquelado para roscar de 1/2". (material) | 2 | 4.95 | 9.900 |
| mt37svs010c | Ud | Válvula de seguridad, de latón, con rosca de 1/2" de diámetro, tarada a 6 bar de presión. (material) | 1 | 4.42 | 4.420 |
| mt38www011 | Ud | Material auxiliar para instalaciones de A.C.S. (material) | 1 | 1.45 | 1.450 |
| mo004 | h | Oficial 1ª calefactor. (mano de obra) | 4.252 | 23.16 | 98.476 |
| mo103 | h | Ayudante calefactor. (mano de obra) | 4.252 | 21.75 | 92.481 |
| % | % | Costes directos complementarios | 2 % | 1157.327 | 23.147 |
|  |  | Costes directos |  |  | 1180.474 |

## Recursos

**mt38agj010f** Ud Acumulador a gas natural para el servicio de A.C.S
Datos técnicos: Coste energético 1800.123 MJ; Emisión de CO2 72.775 kg
Residuos:
- embalaje: re150101 Envases de papel y cartón. (componente de residuo); rendimiento 2.175 kg; Código LER 15 01 01; Masa del elemento 1 kg; Volumen 0.001333 m3
- embalaje: re170201 Madera. (componente de residuo); rendimiento 0.606 kg; Código LER 17 02 01; Masa del elemento 1 kg; Volumen 0.000909 m3

**mt37sve010b** Ud Válvula de esfera de latón niquelado para roscar de 1/2"
Datos técnicos: Coste energético 509.569 MJ; Emisión de CO2 34.281 kg
Residuos:
- embalaje: re150101 Envases de papel y cartón; rendimiento 0.072 kg

**mt37svs010c** Ud Válvula de seguridad, de latón, con rosca de 1/2" de diámetro, tarada a 6 bar de presión
Datos técnicos: Coste energético 511.326 MJ; Emisión de CO2 34.399 kg
Residuos:
- embalaje: re150101 Envases de papel y cartón; rendimiento 0.072 kg
