# Caldera a gasóleo, doméstica, convencional, de pie, para calefacción y A.C.S

- Propiedad del archivo: CYPE Ingenieros S.A.
- Formato: FIEBDC-3/2016
- Programa: Generador de precios de la construcción. CYPE Ingenieros, S.A.
- Fecha: 08/03/2024
- Ámbito geográfico: Región de Murcia
- Divisa: EUR
- Costes indirectos: 3 %
- IVA: 21 %

## I Instalaciones

### IC Calefacción, refrigeración, climatización y A.C.S.

#### ICC Calderas a gasóleo

**ICC017** Ud Caldera a gasóleo, doméstica, convencional, de pie, para calefacción y A.C.S.
Caldera de pie a gasóleo, para calefacción y A.C.S. acumulada con depósito integrado, cámara de combustión estanca, potencia escalonable de 20 a 25 kW, dimensiones 295x535x1451 mm, vaso de expansión de 18 litros y depósito de acero inoxidable de 78 litros, encendido electrónico y seguridad del quemador por fotocélula, sin llama piloto, equipamiento formado por: cuerpo de caldera de chapa de acero especial anticorrosión, panel de control y mando, quemador con precalentador, bomba de circulación con tres velocidades, válvula de seguridad, sin incluir el conducto para evacuación de los productos de la combustión. Totalmente montada, conexionada y probada.
Incluye: Replanteo. Presentación de los elementos. Montaje de la caldera y sus accesorios. Conexionado con las redes de conducción de agua, de gasóleo, de salubridad y eléctrica, y con el conducto de evacuación de los productos de la combustión. Puesta en marcha.
Criterio de medición de proyecto: Número de unidades previstas, según documentación gráfica de Proyecto.
Criterio de medición de obra: Se medirá el número de unidades realmente ejecutadas según especificaciones de Proyecto.

| Código | Ud | Descripción | Rendimiento | Precio | Importe |
|---|---|---|---|---|---|
| mt38cqj012a | Ud | Caldera de pie a gasóleo, para calefacción y A.C.S. acumulada con depósito integrado, cámara de combustión estanca, potencia escalonable de 20 a 25 kW, dimensiones 295x535x1451 mm, vaso de expansión de 18 litros y depósito de acero inoxidable de 78 litros, encendido electrónico y seguridad del quemador por fotocélula, sin llama piloto, equipamiento formado por: cuerpo de caldera de chapa de acero especial anticorrosión, panel de control y mando, quemador con precalentador, bomba de circulación con tres velocidades, válvula de seguridad. (material) | 1 | 2580.2 | 2580.200 |
| mt38www012 | Ud | Material auxiliar para instalaciones de calefacción y A.C.S. (material) | 1 | 2.1 | 2.100 |
| mo004 | h | Oficial 1ª calefactor. (mano de obra) | 6.966 | 23.16 | 161.333 |
| mo103 | h | Ayudante calefactor. (mano de obra) | 6.966 | 21.75 | 151.511 |
| % | % | Costes directos complementarios | 2 % | 2895.144 | 57.903 |
|  |  | Costes directos |  |  | 2953.047 |

## Recursos

**mt38cqj012a** Ud Caldera de pie a gasóleo
Datos técnicos: Coste energético 4866.977 MJ; Emisión de CO2 376.395 kg
Residuos:
- embalaje: re150101 Envases de papel y cartón. (componente de residuo); rendimiento 2.341 kg; Código LER 15 01 01; Masa del elemento 1 kg; Volumen 0.001333 m3
- embalaje: re170201 Madera. (componente de residuo); rendimiento 0.626 kg; Código LER 17 02 01; Masa del elemento 1 kg; Volumen 0.000909 m3
