# Equipo de protección catódica, para depósito de combustible líquido, enterrado, de chapa de acero

- Propiedad del archivo: CYPE Ingenieros S.A.
- Formato: FIEBDC-3/2016
- Programa: Generador de precios de la construcción. CYPE Ingenieros, S.A.
- Fecha: 08/03/2024
- Ámbito geográfico: Región de Murcia
- Divisa: EUR
- Costes indirectos: 3 %
- IVA: 21 %

## I Instalaciones

### IC Calefacción, refrigeración, climatización y A.C.S.

#### ICD Combustible líquido

**ICD112** Ud Equipo de protección catódica, para depósito de combustible líquido, enterrado, de chapa de acero.
Equipo de protección catódica formado por 15 ánodos de sacrificio y cable de unión con terminales, para depósito de combustible líquido, enterrado, de chapa de acero, con una capacidad de 5000 litros. Incluso caja de conexiones y soporte. Totalmente montado, conexionado y probado.
Incluye: Replanteo. Montaje de la protección catódica. Conexionado.
Criterio de medición de proyecto: Número de unidades previstas, según documentación gráfica de Proyecto.
Criterio de medición de obra: Se medirá el número de unidades realmente ejecutadas según especificaciones de Proyecto.

| Código | Ud | Descripción | Rendimiento | Precio | Importe |
|---|---|---|---|---|---|
| mt38dep999e | Ud | Equipo de protección catódica formado por 15 ánodos de sacrificio y cable de unión con terminales, para depósito de combustible líquido, enterrado, de chapa de acero, con una capacidad de 5000 litros. (material) | 1 | 433.59 | 433.590 |
| mo004 | h | Oficial 1ª calefactor. (mano de obra) | 1.234 | 23.16 | 28.579 |
| mo103 | h | Ayudante calefactor. (mano de obra) | 1.234 | 21.75 | 26.840 |
| % | % | Costes directos complementarios | 2 % | 489.009 | 9.780 |
|  |  | Costes directos |  |  | 498.789 |
