# Depósito de combustible líquido, de superficie, de chapa de acero

- Propiedad del archivo: CYPE Ingenieros S.A.
- Formato: FIEBDC-3/2016
- Programa: Generador de precios de la construcción. CYPE Ingenieros, S.A.
- Fecha: 08/03/2024
- Ámbito geográfico: Región de Murcia
- Divisa: EUR
- Costes indirectos: 3 %
- IVA: 21 %

## I Instalaciones

### IC Calefacción, refrigeración, climatización y A.C.S.

#### ICD Combustible líquido

**ICD125** Ud Depósito de combustible líquido, de superficie, de chapa de acero.
Depósito homologado de gasóleo, de superficie, colocado en el exterior del edificio, de chapa de acero, de doble pared, con una capacidad de 5000 litros, tratamiento exterior mediante granallado SA 2 1/2 y acabado mediante imprimación de epoxi-poliamida y poliuretano blanco. Incluso tubo buzo de carga, indicador de nivel, apoyos, detector de fugas y elementos de protección según normativa. Totalmente montado, conexionado y probado. Sin incluir la obra civil, ni la toma de tierra.
Incluye: Colocación del depósito. Montaje de accesorios. Realización de pruebas de servicio.
Criterio de medición de proyecto: Número de unidades previstas, según documentación gráfica de Proyecto.
Criterio de medición de obra: Se medirá el número de unidades realmente ejecutadas según especificaciones de Proyecto.

| Código | Ud | Descripción | Rendimiento | Precio | Importe |
|---|---|---|---|---|---|
| mt38dep001jb | Ud | Depósito homologado de combustible líquido, de superficie, de chapa de acero, de doble pared, de 1500 mm de diámetro y 3100 mm de longitud, con una capacidad de 5000 litros, según UNE 62350. Tratamiento exterior: granallado SA 2 1/2 y acabado mediante imprimación de epoxi-poliamida y poliuretano blanco. Incluso apoyos, detector de fugas y elementos de protección según normativa. (material) | 1 | 5488 | 5488.000 |
| mt38dep004a | Ud | Tubo buzo de carga, para depósito de combustible líquido de chapa de acero. (material) | 1 | 242.5 | 242.500 |
| mt38dep006a | Ud | Indicador de nivel con sonda, para depósito de combustible líquido de chapa de acero. (material) | 1 | 70.66 | 70.660 |
| mq04cag010a | h | Camión con grúa de hasta 6 t. (maquinaria) | 0.25 | 55.38 | 13.845 |
| mo004 | h | Oficial 1ª calefactor. (mano de obra) | 6.07 | 23.16 | 140.581 |
| mo103 | h | Ayudante calefactor. (mano de obra) | 6.07 | 21.75 | 132.023 |
| % | % | Costes directos complementarios | 2 % | 6087.609 | 121.752 |
|  |  | Costes directos |  |  | 6209.361 |

## Recursos

**mt38dep001jb** Ud Depósito homologado de combustible líquido
Datos técnicos: Coste energético 10815.323 MJ; Emisión de CO2 564.657 kg
Residuos:
- embalaje: re150101 Envases de papel y cartón. (componente de residuo); rendimiento 4.302 kg; Código LER 15 01 01; Masa del elemento 1 kg; Volumen 0.001333 m3
