# Sistema de calefacción y refrigeración por suelo radiante, con capa de mortero, "SCHÜTZ"

- Propiedad del archivo: CYPE Ingenieros S.A.
- Formato: FIEBDC-3/2016
- Programa: Generador de precios de la construcción. CYPE Ingenieros, S.A.
- Fecha: 08/03/2024
- Ámbito geográfico: Región de Murcia
- Divisa: EUR
- Costes indirectos: 3 %
- IVA: 21 %

## I Instalaciones

### IC Calefacción, refrigeración, climatización y A.C.S.

#### ICE Emisores por agua para calefacción y refrigeración

**ICE116** m² Sistema de calefacción y refrigeración por suelo radiante, con capa de mortero, "SCHÜTZ".
Sistema de calefacción por suelo radiante "SCHÜTZ", compuesto por, banda de espuma de polietileno, de 160x8 mm, perfil de polietileno expandido, con banda autoadhesiva, panel de tetones de poliestireno expandido (EPS-T), con mejora del aislamiento acústico a ruido aéreo y de impacto, con lámina superficial de polietileno, de dimensiones netas 907x1472 mm y 28 mm de espesor, EPS-T 30-2 (DES sg), panel liso de poliestireno expandido (EPS-T), con mejora del aislamiento acústico a ruido aéreo y de impacto, con lámina superficial de plástico con serigrafiado de rejilla con paso de 5 cm para guiado de los tubos, de 28 mm de espesor, ultra-takk PRO EPS-T 30-2 (DES sg), tubo de polietileno reticulado de alta densidad (PE-X) con barrera de oxígeno, de 16 mm de diámetro exterior y 2 mm de espesor, duo-flex PE-Xa, y mortero confeccionado en obra, con 300 kg/m³ de cemento, dosificación 1:5, de 50 mm de espesor, con aditivo fluidificante para mortero, W 200 S. Totalmente montado, conexionado y probado.
Incluye: Preparación y limpieza de la superficie de apoyo. Replanteo de la instalación. Fijación del zócalo perimetral. Colocación de los paneles. Replanteo de la tubería. Colocación y fijación de las tuberías. Realización de pruebas de servicio.
Criterio de medición de proyecto: Superficie útil, medida según documentación gráfica de Proyecto.
Criterio de medición de obra: Se medirá la superficie realmente ejecutada según especificaciones de Proyecto.

| Código | Ud | Descripción | Rendimiento | Precio | Importe |
|---|---|---|---|---|---|
| mt17stz502a | m | Banda de espuma de polietileno, de 160x8 mm, "SCHÜTZ", con una banda adhesiva en el dorso y faldón de estanqueidad, para formación de zócalo perimetral. (material) | 1 | 1.52 | 1.520 |
| mt17stz505a | m | Perfil de polietileno expandido, con banda autoadhesiva "SCHÜTZ", para formación de junta de dilatación. (material) | 0.05 | 8.27 | 0.414 |
| mt17stz009e | m² | Panel de tetones de poliestireno expandido (EPS-T), con mejora del aislamiento acústico a ruido aéreo y de impacto, con lámina superficial de polietileno, de dimensiones netas 907x1472 mm y 28 mm de espesor, EPS-T 30-2 (DES sg) "SCHÜTZ", espesor total 46 mm, conductividad térmica de la capa base 0,039 W/(mK), conductividad térmica de la capa de tetones 0,039 W/(mK), proporcionando una reducción del nivel global de presión de ruido de impactos de 29 dB, resistencia a compresión 5 kPa, paso del tubo múltiplo de 5,5 cm, válido para tubo de 14, 16 y 17 mm de diámetro. (material) | 1 | 25.44 | 25.440 |
| mt17stz011d | m² | Panel liso de poliestireno expandido (EPS-T), con mejora del aislamiento acústico a ruido aéreo y de impacto, con lámina superficial de plástico con serigrafiado de rejilla con paso de 5 cm para guiado de los tubos, de 28 mm de espesor, ultra-takk PRO EPS-T 30-2 (DES sg) "SCHÜTZ", conductividad térmica 0,039 W/(mK), proporcionando una reducción del nivel global de presión de ruido de impactos de 27 dB, suministrado en rollos de 1000x10000 m. (material) | 0.1 | 12.41 | 1.241 |
| mt37stz010a | m | Tubo de polietileno reticulado de alta densidad (PE-X) con barrera de oxígeno, de 16 mm de diámetro exterior y 2 mm de espesor, duo-flex PE-Xa "SCHÜTZ", según UNE-EN ISO 15875-2. (material) | 4.4 | 1.8 | 7.920 |
| mt08aaa010a | m³ | Agua. (material) | 0.008 | 1.5 | 0.012 |
| mt01arg005a | t | Arena de cantera, para mortero preparado en obra. (material) | 0.075 | 18 | 1.350 |
| mt08cem011a | kg | Cemento Portland CEM II/B-L 32,5 R, color gris, en sacos, según UNE-EN 197-1. (material) | 15 | 0.1 | 1.500 |
| mt38stz500a | Ud | Bidón de 10 l de aditivo fluidificante para mortero, W 200 S "SCHÜTZ". (material) | 0.02 | 33.03 | 0.661 |
| mq06hor010 | h | Hormigonera eléctrica con una capacidad de amasado de 160 l. (maquinaria) | 0.03 | 3.45 | 0.104 |
| mo004 | h | Oficial 1ª calefactor. (mano de obra) | 0.551 | 23.16 | 12.761 |
| mo103 | h | Ayudante calefactor. (mano de obra) | 0.551 | 21.75 | 11.984 |
| mo031 | h | Oficial 1ª aplicador de mortero autonivelante. (mano de obra) | 0.1 | 22.53 | 2.253 |
| mo069 | h | Ayudante aplicador de mortero autonivelante. (mano de obra) | 0.1 | 21.78 | 2.178 |
| % | % | Costes directos complementarios | 2 % | 69.338 | 1.387 |
|  |  | Costes directos |  |  | 70.725 |

Residuos:
- colocación: mt17stz502a; factor de residuo 0.0599107
- colocación: mt17stz505a Perfil de polietileno expandido, con banda autoadhesiva "SCHÜTZ", para formación de junta de dilatación; factor de residuo 0.04011
- colocación: mt17stz009e; factor de residuo 0.03
- colocación: mt17stz011d; factor de residuo 0.0446162
- colocación: mt37stz010a; factor de residuo 0.0275
- colocación: mt01arg005a Arena de cantera, para mortero preparado en obra; factor de residuo 0.00501329
- colocación: mt08cem011a Cemento Portland CEM II/B-L 32,5 R, color gris, en sacos, según UNE-EN 197-1; factor de residuo 0.01512
- colocación: mt38stz500a Bidón de 10 l de aditivo fluidificante para mortero, W 200 S "SCHÜTZ"; factor de residuo 0.0454399

## Recursos

**mt17stz502a** m Banda de espuma de polietileno
Datos técnicos: Coste energético 12.381 MJ; Emisión de CO2 0.441 kg; Código LER 17 06 04; Masa del elemento 0.0896 kg; Volumen 0.000149 m3
Residuos:
- embalaje: re170203 Plástico. (componente de residuo); rendimiento 0.001 kg; Código LER 17 02 03; Masa del elemento 1 kg; Volumen 0.001667 m3

**mt17stz505a** m Perfil de polietileno expandido, con banda autoadhesiva "SCHÜTZ", para formación de junta de dilatación
Datos técnicos: Coste energético 19.258 MJ; Emisión de CO2 0.410 kg; Código LER 17 02 03; Masa del elemento 0.1 kg; Volumen 0.000167 m3
Residuos:
- embalaje: re170201 Madera. (componente de residuo); rendimiento 0.041 kg; Código LER 17 02 01; Masa del elemento 1 kg; Volumen 0.000909 m3

**mt17stz009e** m² Panel de tetones de poliestireno expandido (EPS-T)
Datos técnicos: Coste energético 147.737 MJ; Emisión de CO2 5.269 kg; Código LER 17 06 04; Masa del elemento 1.125 kg; Volumen 0.001875 m3
Residuos:
- embalaje: re170203 Plástico; rendimiento 0.034 kg

**mt17stz011d** m² Panel liso de poliestireno expandido (EPS-T)
Datos técnicos: Coste energético 91.868 MJ; Emisión de CO2 4.301 kg; Código LER 17 06 04; Masa del elemento 0.925 kg; Volumen 0.001542 m3
Residuos:
- embalaje: re170203 Plástico; rendimiento 0.029 kg

**mt37stz010a** m Tubo de polietileno reticulado de alta densidad (PE-X) con barrera de oxígeno
Datos técnicos: Coste energético 7.363 MJ; Emisión de CO2 0.366 kg; Código LER 17 02 03; Masa del elemento 0.076 kg; Volumen 0.000127 m3

**mt08aaa010a** m³ Agua
Datos técnicos: Coste energético 60.000 MJ; Emisión de CO2 30.000 kg

**mt01arg005a** t Arena de cantera, para mortero preparado en obra
Datos técnicos: Coste energético 75.000 MJ; Emisión de CO2 4.000 kg; Código LER 01 04 08; Masa del elemento 1000 kg; Volumen 0.666667 m3

**mt08cem011a** kg Cemento Portland CEM II/B-L 32,5 R, color gris, en sacos, según UNE-EN 197-1
Datos técnicos: Coste energético 7.009 MJ; Emisión de CO2 0.899 kg; Código LER 17 01 01; Masa del elemento 1 kg; Volumen 0.000667 m3
Residuos:
- embalaje: re150101 Envases de papel y cartón. (componente de residuo); rendimiento 0.011 kg; Código LER 15 01 01; Masa del elemento 1 kg; Volumen 0.001333 m3
- embalaje: re170203 Plástico; rendimiento 0.002 kg

**mt38stz500a** Ud Bidón de 10 l de aditivo fluidificante para mortero, W 200 S "SCHÜTZ"
Datos técnicos: Coste energético 338.996 MJ; Emisión de CO2 19.291 kg; Código LER 17 09 04; Masa del elemento 10 kg; Volumen 0.006667 m3
Residuos:
- embalaje: re170203 Plástico; rendimiento 0.102 kg
